# Hortanbau Grundschule Wormstedt
Angebotsaufforderung (GAEB DA XML 3.1, DA83)
Projekt: 2044-00
Währung: EUR
Auftraggeber: Landratsamt Weimarer Land, Bahnhofstraße 28, 99510 Apolda
Erstellt mit: GXML Toolbox V3.3 R20230829, iTWO_64 V24.0.563, 02.03.2026

## Baubeschreibung
Der Kreis Weimarer Land beabsichtigt, die Staatliche Grundschule in Wormstedt um einen
dreigeschossigen Hortanbau zu erweitern.
Unabhängig vom geplanten Anbau des Hortgebäudes wird im Vorfeld in der Grundschule
Wormstedt die Heizungs- und Trinkwasserversorgung erneuert. Derzeit erfolgt die Wärmeversorgung des gesamten Grundstücks über eine Ölheizanlage in einem separaten Heizhaus.
Zukünftig soll die bestehende Heizungsanlage durch ein hybrides System aus Gasbrennwerttechnik und Wärmepumpe ersetzt und in der Grundschule untergebracht werden. Mit der Um-
setzung dieser Maßnahme wird das bisherige Heizhaus zurückgebaut.

Beschreibung Bestand

Die staatliche Grundschule in Wormstedt, Ortsteil in Bad Sulza, ist ein Komplex aus drei aneinandergereihten Gebäuden: Haus 1, Haus 2 und das Heizhaus. Der Komplex erstreckt sich
auf den Flurstücken 53/10 und 53/13. Alle drei Gebäude haben einen separaten Eingang und
sind im Kellergeschoss miteinander verbunden. Das Haus 1, aus dem Jahre 1958, hat ein
souterrainartiges Kellergeschoss, ein Erdgeschoss und Dachgeschoss. Das Haus 2 aus dem
Jahre 1972 ist ein kompakter Baukörper mit Kellergeschoss, Erdgeschoss und 2 Obergeschossen. Im Zuge der Maßnahme wird an das Haus 2 (Standort Heizhaus) angebaut. Im
Haus 2 ist jeweils an den Giebelseiten ein Treppenhaus vorhanden. Im Norden befindet sich
der Schulhof mit Spielfläche, über den der Zugang erfolgt. Im Süden befinden sich auf dem
Flurstück 53/14 Stellplätze sowie eine private Garage.

Beschreibung der geplanten Baumaßnahmen

Für den dreigeschossigen Anbau sind sowohl im Schulgebäude als auch innerhalb der Au-
ßenanlagen Baumaßnahmen erforderlich. Diese werden im Folgenden dargelegt.

Neubau Hortanbau

Gebäudebeschreibung
Der geplante massive Hortanbau soll an der östlichen Giebelseite der Grundschule in Wormstedt entstehen, wo sich derzeit das Heizhaus befindet. Das Gebäude wird dreigeschossig ausgeführt und gliedert sich in ein Erdgeschoss und zwei Obergeschosse. Mit einer Höhe von
11,28 m (Fertigfußboden oberstes Geschoss über der Geländeoberfläche im Mittel bei 6,98m)
ist das Gebäude gemäß § 2 Abs. 3 der Thüringer Bauordnung (ThürBO) der Gebäudeklasse 3
zuzuordnen. Das Erdgeschoss umfasst eine Bruttogrundfläche von ca. 298,00m² und die
Obergeschosse umfassen jeweils ca. 192,00m². Die Geschosse sind über das Bestandstreppenhaus in der Grundschule und einen Aufzug im Neubau barrierefrei miteinander verbunden.

Für die Verbindung werden in die bestehende Wand in jedem Geschoss Türöffnungen mit
Glaselementen integriert. Ab dem 2. Obergeschoss wird der bestehende Schornstein zurückgebaut, um die Errichtung eines zweiten, unabhängigen Rettungsweges zu ermöglichen. In
diesem Zusammenhang wird das Treppenhaus durch eine Trennwand vom Flur abgetrennt.
Flur und Treppenhaus im Bestand werden im Rahmen der Baumaßnahmen überarbeitet, erhalten einen neuen Anstrich und werden baulich an den Neubau angepasst. Im Erdgeschoss
erfolgt der Übergang von Hort und Grundschule ebenerdig. In den oberen Geschossen ergibt
sich ein Höhenversatz, da die Horträume eine durchgängige lichte Raumhöhe von 2,80m erhalten. Dieser Höhenversatz wird jeweils im Flur des Neubaus über den Aufzug und über eine
kleine Treppe überwunden.
Im Erdgeschoss befindet sich ein großzügiger, multifunktional nutzbarer Raum mit integrierter
Kinderküche. Dieser öffnet sich nach Süden zu einer Sonnenterrasse. Die Süd- und Ostfassade ist hier als Pfosten-Riegel-Konstruktion mit innenliegenden runden Stützen ausgeführt.
Zudem sind im Erdgeschoss Sanitärräume für Mädchen und Jungen sowie ein barrierefreier
Sanitärbereich untergebracht. Direkt am Flur liegt ein Kopierraum, ein Büro befindet sich am Haupteingang.
In den Obergeschossen gibt es jeweils einen Verbindungsflur und zwei Horträume. Der Flur ist
großzügig nach Süden mit einer Pfosten-Riegel-Fassade und zum Norden hin mit Fensterelementen verglast und beinhaltet eine Leseecke. Jeder Hortraum erhält ein Waschbecken. Die
Türen zu den Horträumen erhalten ein Element mit satinierter Verglasung, um mehr Durchlässigkeit und Licht zu generieren. Den oberen Abschluss bildet ein massives Flachdach.

Zugänge und Außenanlagen
Das Grundstück für den geplanten Hortanbau umfasst die Flurstücke 53/13, 53/14 und 53/11.
Das zukünftige Hortgebäude erhält zwei Zugänge im Erdgeschoss. Der Haupteingang liegt,
anstelle des aktuellen Windfangs, auf der Seite des bestehenden Schulhofs und erhält ein
massives Vordach mit extensiver Begrünung. Von Süden ist der Hort barrierefrei über eine
Rampe oder alternativ über eine Treppe erreichbar. Dieser Eingang erhält ein freitragendes
Vordach. Im ersten Obergeschoss entsteht auf der Nordseite eine Terrasse, die über eine
Außentreppenanlage mit Blocksitzstufen direkt an die Spielfläche angebunden wird.

Fassade
Das Erdgeschoss des Neubaus erhält neben der Pfosten-Riegel-Fassade ein Wärmedämmverbundsystem. Die oberen Geschosse werden mit einer vorgehängten Fassade mit Faserzementplatten ausgeführt. Die Belichtung der Räume erfolgt über die Nord-, Süd und Ostseite.
In den Obergeschossen ist zwischen den Fenstern eine gestalterisch abgesetzte Fläche in
einer anderen Oberfläche oder Farbe vorgesehen, sodass sich gemeinsam mit den Fenstern
ein durchlaufendes Fensterband ergibt. Es ist ein sommerlicher Wärmeschutz in Form von
elektronisch bedienbaren Markisen vorgesehen. Diese werden in verschiedenen Farbtönen
gestaltet, die sich am Farbkonzept des Bestandes orientieren. Die zurückhaltende Fassadengestaltung erhält durch Fenster und Markisen eine dezente farbliche Akzentuierung. Die Fenster werden als dreifach verglaste Aluminiumelemente mit einer zur Fassade passenden Farbgebung ausgeführt. Zusätzlich ist in den Horträumen ein innenliegender Blendschutz vorgesehen.

Abbruchmaßnahmen

Für die geplante Maßnahme müssen folgende Gebäude/-teile abgebrochen werden.
• Das Heizhaus und die Garage (Flurstück 53/14) für den neuen Standort
• Rückbau des Windfangs am Bestandsgebäude für den neuen Zugang
• Rückbau Stützmauer und Pflanzensteine im nordöstlichen Bereich mit anschließender
Wiederherstellung/Neugestaltung
• Wanddurchbrüche zum Bestand und teilweise Rückbau Schornstein

Beschreibung der Fassadenarbeiten

Dieses Leistungsverzeichnis beinhaltet die Außenputz- und Fassadenarbeiten am Hortanbau.
Auf Teilen der Fassadenfläche sowie im Sockelbereich wird ein Wärmedämmverbundsystem aufgebracht.
Die weiteren Fassadenflächen des Gebäudes erhalten eine Vorhangfassade mit Dämmung, Hinterlüftung und Bekleidung aus Faserzementplatten.

Bauzeitliche Unterbrechungen aufgrund des Ineinandergreifens der Gewerke sowie das mehrfache Anrücken auf die Baustelle sind einzukalkulieren.
Zudem ist einzukalkulieren, dass z.T. zeitgleiche Tätigkeiten in den unterschiedlichen Bereichen durchzuführen sind.

Die Arbeiten erfolgen angrenzend an das Bestandsgebäude. Es ist zu beachten, dass im angrenzenden Bereich der reguläre Schulbetrieb fortgeführt wird. Der Schulbetrieb darf durch die Baumaßnahme keinesfalls beeinträchtigt werden. Lärmintensive Arbeiten sind während der Unterrichtszeit zu vermeiden. Diese Tätigkeiten sind möglichst in die Nachmittagsstunden zu verschieben.

Auf dem Schulgelände werden die entsprechenden Baustellen- und Lagerbereiche von den schulisch genutzten Freiflächen abgetrennt. Eine entsprechende Abstimmung / Einweisung dazu erfolgt vor Baubeginn mit der Bauüberwachung.

## Vorbemerkungen
1.1 Baustelleneinrichtung
Die nachfolgend aufgeführten Punkte haben grundsätzlich Gültigkeit, sofern in der Leistungsbeschreibung der einzelnen Positionen nichts anderes beschrieben ist.

Die Baustelleneinrichtungsfläche wird dem AN durch die örtliche Bauleitung zugewiesen.

Materiallager und Stellflächen z. B. Container sind entsprechend den Erfordernissen des Bauablaufes auf Anweisung der Bauleitung kostenfrei umzusetzen.
Vom Auftraggeber zur Verfügung gestellte Flächen für Baustelleneinrichtung des Auftragnehmers müssen, sofern nicht anders vereinbart ist, vom Auftragnehmer in den Zustand vor Nutzungsbeginn gebracht werden.

Bei der Durchführung aller Bauarbeiten ist das Gesetz zum Schutz vor schädlichen Umwelteinwirkungen durch Luftverunreinigungen, Geräusche, Erschütterungen und ähnliche Vorgänge zu beachten und einzuhalten ( Bundesimmissionsschutzgesetz ).

Bäume, Pflanzenbestände und Vegetationsflächen sind während der Durchführung der Baumaßnahme zu schützen. Hierbei sind die Vorschriften der RAS-LG 4 in Verbindung mit der DIN 18920 zu beachten.

1.1.1 Baustrom
Durch das ELT- Gewerk wird ein zentraler Baustromverteiler im UG aufgestellt, von dort ausgehend werden je Etage an zentraler Stelle Etagenverteiler errichtet. Die Verteiler sind während der Bauzeit durch den AN mit nutzbar.

Die Baustellenbeleuchtung wird durch die Elektrofirma in allen Fluren und Treppenhäusern errichtet. Für eine ausreichende Beleuchtung in einzelnen Räumen bzw. am Arbeitsplatz des AN ist jedes Gewerk eigenständig verantwortlich.

1.1.2 Bauwasser
Der Bauwasseranschluss ist durch den AN herzustellen. Der Anschluss ist durch den AN sowie durch alle anderen Gewerke mit zu nutzen. Der Bauwasseranschluss muss für die Versorgung des gesamten Baustellenbetriebes zur Verfügung stehen.

1.1.3 Kosten des Verbrauchs (Strom, Wasser)
Die Kosten des Verbrauchs für Strom und Wasser und die Nutzung der sanitären Anlagen sowie die Kosten für die Einrichtung der Entnahmestellen werden entsprechend den besonderen Vertragsbedingungen als prozentuale Umlage abgerechnet.

Hinweis
Unvorhersehbare und geplante (wird dann rechtzeitig gemeldet) Unterbrechung der Strom- und Wasserversorgung während der Arbeitszeit berechtigen den Auftragnehmer nicht zu Regressforderungen.

1.2 Rüstungen und Hebezeuge
Erforderliche Rüstungen und Hebezeuge, welche für die in diesem Leistungsverzeichnis ausgeschriebenen Leistungen notwendig werden, sind Nebenleistungen des AN und werden nicht gesondert vergütet, außer diese sind in einer sep. LV-Position beschrieben.

1.3 Baureinigung/Bauschuttentsorgung
Baufeld, Baustelleneinrichtung und Arbeitsplätze sind in einem sauberen Zustand zu halten.
Die durch den Baustellenverkehr benutzten Straßen, Wege und sonstigen öffentlichen Verkehrsflächen sind während der Baumaßnahme in einem sauberen Zustand zu halten und nach Abschluss der Baumaßnahme in den vorgefundenen Zustand zu versetzen. Die Einschränkungen und Behinderungen des öffentlichen Verkehrs außerhalb des Baufeldes sind auf ein Minimum zu beschränken.

Abfälle sind anfallender Bauschutt und alle von der Eigenarbeit des Auftragnehmers herrührende und nicht mehr verwendbare Baustoffe, Material, Hilfs- und Reststoffe. Diese sind täglich von der Baustelle zu beseitigen. Kommt der Auftragnehmer dieser Forderung nicht nach, hat der Auftraggeber das Recht nach Vorankündigung ohne weitere Fristsetzung die Abfallbeseitigung zu Lasten des Auftragnehmers von Dritten durchführen zu lassen. Zwischenlagerung hat in vom AN zu stellenden Containern zu erfolgen.

Die ordnungsgemäße Entsorgung ist durch Führung der gesetzlichen Abfallbegleitscheine nachzuweisen.

1.4 Informationspflicht
Der Auftragnehmer hat sich vor Ausführung von Arbeiten auf der Baustelle über die Lage von Leitungen, Kabeln, Schächten und Kanälen beim Auftraggeber und bei den Ver- und Entsorgungsanlagen zuständigen Trägern anhand der Bestandpläne und der dazu bestehenden Anweisungen zu unterrichten.

Auf den Schutz der vorhandenen Kabel und Leitungen ist besonderer Wert zu legen und den entsprechenden Hinweisen und Merkblättern der Versorger unbedingt Folge zu leisten.
Durch den AN verursachte Schäden sind von ihm zu seinen Lasten zu beheben.

2. Vertragsbedingungen
Dem Angebot liegen folgende Vertragsbedingungen, Vorschriften und Richtlinien in jeweils
neuester Fassung und mit allen Nachträgen zu Grunde. (Sie gelten bei Widersprüchen nacheinander) :
- die Vorbemerkungen des Leistungsverzeichnisses / das Leistungsverzeichnis
- die Besonderen Vertragsbedingungen (BVB)
- die Zusätzlichen Vertragsbedingungen (ZVB)
- die Zusätzlichen Technischen Vertragsbedingungen (ZTV)
- die VOB Teil C
- die VOB Teil B
- das Bürgerliche Gesetzbuch (BGB)
- die Hersteller- Richtlinien
- die Vorschriften der Bauberufs-Genossenschaft und die Unfallverhütungsvorschriften (UVV), die Baustellen-VO, die GUV-Vorschriften, die Vorschriften des Gewerbeaufsichtsamtes.
- die Fremdfirmenrichtlinie des Unstrut- Hainich- Kreis

3. Einheitspreise / Kalkulation
Die nachfolgend aufgeführten Punkte haben grundsätzlich Gültigkeit, sofern in der Leistungsbeschreibung der einzelnen Positionen nichts anderes beschrieben ist.

Alle Leistungen sollen in betriebsfertiger, entsprechend der Nutzung geeigneter Ausführung kalkuliert werden, einschl. aller Materialien, Lieferungen, Transporte, Lagerkosten, Kleinteile, Baustelleneinrichtung, Maschinen, Geräte, Werkzeuge in ausreichender Anzahl und Größe, einschließlich aller weiteren Nebenleistungen, für eine termingerechte Durchführung der Arbeiten.

4. Ausführung
Die Arbeiten sind mit den übrigen Gewerken in Zusammenarbeit mit der Bauleitung des AG abzustimmen, um einen kontinuierlichen Arbeitsablauf zu gewährleisten. Die Koordination der Arbeiten findet bei der wöchentlich stattfindenden Bauberatung durch Bauleitung und Auftraggeber statt.

Der AN hat arbeitstäglich Bautageberichte zu führen und diese dem Auftraggeber wöchentlich zu übergeben.

Der AN hat über den von ihm vorgesehenen Bauablauf einen detaillierten Bauzeitenplan zu erstellen. Dieser ist mit dem AG abzustimmen und bedarf seiner Zustimmung und Genehmigung.
Abweichungen von diesem genehmigten Bauzeitenplan sind nur mit Zustimmung des AG möglich.

Die Koordination des Bauablaufes bleibt dem AN überlassen. Die Durchführung der Arbeiten ist innerhalb der vertraglich festgelegten Ausführungsfristen und Teilfristen sicherzustellen. Mehrkosten, die aus einer selbst verschuldeten Überschreitung der Bauzeit resultieren, werden nicht erstattet.

Durch den AN ist ein mehrmaliges Anrücken auf die Baustelle einzukalkulieren.

Während der Bauphase sind die Immissionsschutzwerte der TA Lärm vom 26. August 1998 (GMBI. Nr 26/1998 S. 503) entsprechend Gebietseinstufung einzuhalten. Dabei gilt als Nachtzeit entsprechend den Bestimmungen der Allgemeinen Verwaltungsvorschrift zum Schutz gegen Baulärm - Geräuschimmission - vom 19. August 1970 ( Beilage zum Bundesanzeiger Nr. 160 vom 1. September 1970 ) die Zeit von 20.00 Uhr bis 7.00 Uhr.

Der ausführende Baubetrieb wird auf die Einhaltung der gesetzlichen Meldepflicht im Falle unerwartet freigelegter Funde oder Befunde hingewiesen. Nach § 9 (3) des Denkmalschutzgesetzes des Landes Sachsen-Anhalt ( DenkmSchG LSA ) sind Funde und Befunde mit den Merkmalen eines Kulturdenkmales bis zum Ablauf einer Woche nach der Anzeige unverändert zu lassen.

5. Abrechnungsbestimmungen
Die Ermittlung der Leistung erfolgt nach einem vom AN anzufertigenden Baustellen-Aufmaß.

Zu jedem Aufmaßblatt sind zeitgleich übersichtliche und nachvollziehbare Aufmaßskizzen in Form von Grundrissen, Schnitten, Abwicklungen einzureichen, die die auf dem Aufmaßblatt genannten ausgeführten Leistungen in ihrer Lage im Bauwerk zeigen.
Abzurechnende Bauteile sind farbig anzulegen und durchlaufend zu nummerieren. Die Nummerierung muss sich auf den Aufmaßblättern wieder finden. Die Nennung der Leistungsposition sowie die Nummer des zugehörigen Aufmaßblattes haben auf jeder Aufmaßskizze zu erfolgen.

Insbesondere Leistungen, die bei Weiterführung der Arbeiten nicht mehr oder nur schwer feststellbar sind, sind aufzumessen und zur Prüfung einzureichen. Es ist ein zeitnahes Aufmaß einzureichen.
Es wird auf die Pflicht des AN hingewiesen, die erbrachten Leistungen nachzuweisen.

Gemeinsame Aufmaße sind bei Bedarf mit der Bauleitung des Auftraggebers rechtzeitig zu vereinbaren.

6. Güteüberwachung
Der AN hat dem AG den Nachweis der Überwachung (Güteüberwachung) der zu liefernden Stoffe und Bauteile entsprechend den zutreffenden DIN-Normen zu erbringen.

Sämtliche zur Anwendung kommende Baustoffe sind vom AN zu beschaffen, soweit in den Positionen des LV nicht andere Angaben gemacht werden. Vor dem Einsatz der Baustoffe und -teile sind erforderliche Eignungs- und Gütenachweise, den jeweiligen DIN bzw. technischen Vorschriften entsprechend, dem Auftraggeber vorzulegen.

7. Besondere Anforderungen
Die Anforderungen an die Oberflächen sämtlicher Bauteile sind entsprechend DIN 18202 - Toleranzen im Hochbau - Bauwerke, Tabelle 3, Ebenheitstoleranzen, Zeile 6 herzustellen.

8. Sicherungsmaßnahmen, Vermessungsleistungen
Die Sicherung von Vermessungs-Punkten obliegt dem AN.
Der AN hat sämtliche Bauteile und Öffnungen einzumessen.

9. Vom Auftragnehmer zu beschaffende/zu erstellende Ausführungsunterlagen
- Bauzeitenplan (digital) - (spätestens 1 Woche nach Baubeginn) zur Abstimmung mit
  dem AG
- erf. Schachtgenehmigungen
- Entsorgungsnachweise

10. Ergänzungen

10.1 Abnahme
Für alle wesentlichen ausgeführten Arbeiten, deren Qualität bei der Schlussabnahme nicht mehr erkennbar ist, sind Zwischenabnahmen vom AN zu beantragen. Erst nach Überprüfung der Maßhaltigkeit und der Güte der einzelnen Leistungen dürfen die darüber liegenden Bauteile ausgeführt werden. Die Zwischenabnahmen werden Gegenstand der Schlussabnahme. Werden einzelne Bauteile nach der Zwischenabnahme nicht an andere Unternehmer übergeben, so obliegt dem AN die Schutzpflicht der ausgeführten Leistungen auch nach der durchgeführten Zwischenabnahme.

10.2 Nachtragsangebote
Nachtragsangebote sind vor Ausführung, auf Verlangen einschließlich einer offenen Kalkulation beim AG zur Bestätigung einzureichen und werden unterschriftlich zum Vertragsbestandteil erklärt. Erst dann kann die Ausführung erfolgen.

## Los 06: Fassadenarbeiten
Datum: 02.03.2026

### Bereich 1 Baustelleneinrichtung

#### Abschnitt 1.1 Baustelleneinrichtung

**1.1.10 Baustelle einrichten vorhalten sämtliche LV-Abschnitte**
*** Pauschalposition
Geräte, Werkzeuge und sonstige Betriebsmittel, die zur
vertragsgemäßen Durchführung der Bauleistungen erforderlich sind, auf die Baustelle bringen, bereitstellen und betriebsfertig aufstellen einschl. der
dafür notwendigen Arbeiten.
Kosten für Vorhalten, Unterhalten und Betreiben der
Geräte, Anlagen und Einrichtungen einschl. Mieten,
Pacht, Gebühren und dgl. werden nicht mit dieser Pauschale, sondern mit den Einheitspreisen der betreffenden Teilleistungen vergütet.

Die Leistungen dieser LV-Position gelten für sämtliche Bereiche, in denen die Leistungen dieses Gewerkes erfolgen. Notwendiges Umsetzen der Baustelleneinrichtung bzw. das mehrfache Einrichten ist in diese Position entsprechend einzukalkulieren.

Die Flächen der Baustelleneinrichtung werden durch den Bauüberwacher zugewiesen bzw. sind dem Baustelleneinrichtungsplan zu entnehmen.
Menge: 1,000 psch

**1.1.20 Baustelle räumen sämtliche LV-Abschnitte**
*** Pauschalposition
Baustelle von allen Geräten, Anlagen, Einrichtungen
und dgl. räumen und entsorgen.
Benutzte Flächen und Wege entsprechend dem ursprünglichen Zustand unter Wahrung der landschaftspflegerischen Belange ordnungsgemäß herrichten. Verunreinigungen beseitigen und entsorgen.
Menge: 1,000 psch

**1.1.30 Bauaufzug Material Förder-H 12 m Traglast 500kg aufbauen abbauen**
STLB-Bau 2025-04 000
Bauaufzug für den Materialtransport DIN EN 12158-1, an der Außenseite von Bauwerken,
Förderhöhe '12' m,
max. Traglast 500 kg, Bemessungsstrom 16 A, Entfernung zwischen Stromanschluss und Aufzug über 50 bis 75 m, Be- und Entlademöglichkeit des Aufzugs vor Ort verfügbar, aufbauen und abbauen. Befestigung an Gerüst, Standfläche loser Untergrund.
Menge: 1,000 St
Leistungsbereichkatalog: 000
DIN 276/2008: 391

**1.1.40 Bauaufzug Material Förder-H 12 m Traglast 500kg vorhalten**
STLB-Bau 2025-04 000
Bauaufzug für den Materialtransport DIN EN 12158-1, an der Außenseite von Bauwerken,
Förderhöhe '12' m,
max. Traglast 500 kg, Bemessungsstrom 16 A, Entfernung zwischen Stromanschluss und Aufzug über 50 bis 75 m, Be- und Entlademöglichkeit des Aufzugs vor Ort verfügbar, vorhalten, Befestigung an Gerüst, Standfläche loser Untergrund.
Menge: 24,000 StWo
Leistungsbereichkatalog: 000
DIN 276/2008: 391

#### Abschnitt 1.2 Schutz- und Sicherungsmaßnahmen

**1.2.10 Schutz von vorh. Bauteilen/Flächen**
Abkleben und staubdichte Abdeckung zum
Schutz von Bauteilen wie Fenster und Türen sowie Fensterbretter mit Folie und Klebeband,
Schutz vor Verschmutzung und Beschädigung
inkl. Vorhaltung und Beseitigung sowie Entsorgung der Abdeckmaterialien nach Beendigung der Arbeiten.
Abrechnung nach Aufmaß, bekleidete Fläche
Menge: 160,000 m2
DIN276-1_08: 397

**1.2.20 Schutzbekl.-belag Vlies 300g/m2 herstellen räumen**
Schutzvorrichtung als Bekleidung/Belag für Bodenflächen, aus Vlies, Verlegeausführung rutschfest, Masse 300 g/m2, herstellen, für die Dauer der Arbeiten vorhalten und nach Beendigung der Arbeiten räumen, Abrechnung nach bekleideter/belegter Fläche.
Menge: 100,000 m2
Leistungsbereichkatalog: 000

### Bereich 2 Fassadenarbeiten - WDVS

*Hinweis: Vorbemerkungen WDVS*
Es dürfen nur systemzugehörige Materialien verwendet werden, die vom entsprechenden Systemhersteller für die
Wärmedämm-Verbundsysteme zugelassen sind.
Für den geprüften Systemaufbau ist die jeweilige allgemeine bauaufsichtliche Zulassung (abZ) zu beachten.

Die aufzubringenden Mindestschichtdicken dürfen keinesfalls unterschritten werden!

Der Auftragnehmer hat vor Ausführungsbeginn den Untergrund und die Vorleistungen auf Ihre Eignung und Tragfähigkeit zu prüfen. Dies ist entsprechend einzukalkulieren.

Empfindliche Bauteile, wie die Aluminium-Fenster und -Türen müssen vor Verschmutzung und Beschädigung durch geeignete Maßnahmen (Abkleben etc.) geschützt werden.

Für die Ausführung von Wärmedämm-Verbundsystemem (WDVS) sind folgende Normen und Richtlinien jeweils in der aktuellen Fassung zu Grunde zu legen:
- DIN 18 345 Wärmedämm-Verbundsysteme
- DIN 18 550, 1-2 Putz und Putzsysteme - Ausführung
- DIN EN 13914, 1-2
- DIN 55699
- DIBt - Brandschutz
- Herstellerrichtlinien und Merkblätter
- SAF-Anschluss-Richtlinie, Stand 2021
- SAF Richtlinie Fassadensockelputz

Zur Gestaltung liegt ein Farbkonzept vor. Dieses liegt dem LV als Anlage bei und ist zu beachten.
Die genaue Farbfestlegung erfolgt nach Bemusterung und Vorgabe AG.

Angaben zum Objekt:
Gebäudehöhe: bis ca. 4,00 m im zu bearbeitenden Bereich
Windzone gem. DIN EN 1991-1-4: 2

Angaben zum geplanten System
Bei dem geplanten und beschriebenen System handelt es sich um ein robustes WDVS mit folgendem Systemaufbau:
- ca. 160 mm Dämmung Mineralwolle mit ca. 10 mm Kleber
- ca. 6-8 mm faserverstärkte Armierung, 2-lagig
- ca. 0,5-10 mm Oberputz

Folgende Eigenschaften müssen erfüllt werden:

- Ballwurfsicherheit in Anlehnung an DIN 18032
Ballwurfsicher Kategorie I

zus. Klassifizierung nach ETAG 004/2013 harter und weicher Stoß
- Klassifizierung harter Stoß Stahlkugel
bis 70 Joule Kategorie I
bis 110 Joule Kategorie II

- Klassifizierung weicher Stoß (kleiner Stoßkörper)
bis 100 Joule Kategorie I

- Klassifizierung weicher Stoß  (großer Stoßkörper)
bis 600 Joule Kategorie I

Eine Erhöhung der Stoßfestigkeiten wird mit der Verwendung von zementfreien Putzsystemen erreicht.

#### Abschnitt 2.1 Vorarbeiten

**2.1.10 Untergrund prüfen**
Die Prüfung des Putzgrundes hat gemäß VOB, Teil C, DIN 18350 im Zuge der Wahrnehmung der Prüfungs- und Hinweispflicht durch den Auftragnehmer zu erfolgen.
Fläche bis 4,00 m über der Standfläche des hierfür erforderlichen Gerüstes, Gerüst wird beigestellt/ist vorh.

Der Untergrund muss tragfähig, fest, frostfrei, frei von Staub und losen Teilen sowie trennenden Substanzen sein.
Menge: 110,000 m2

**2.1.20 Untergrund reinigen, haftmindernde Rückstände entfernen**
Untergrund reinigen, haftmindernde Rückstände auf den Wandflächen aus Beton(Schalöl etc.) entfernen sowie sonstige Unebenheiten und Teile auf der Fläche beseitigen, zur Verbesserung der Haftung, für Putz-, Stuckarbeiten/WDVS, Untergrund senkrecht, Arbeitshöhe der zu bearbeitenden Fläche bis 4,00 m über der Standfläche des hierfür erforderlichen Gerüstes, Gerüst wird beigestellt/ist vorh.
Mengenermittlung nach Aufmaß,
Abbruchmaterial in Eigentum des AN übernehmen und von der Baustelle entfernen sowie fachgerecht entsorgen
die Entsorgungsgebühren werden vom AN übernommen.
Menge: 110,000 m2

**2.1.30 Untergrund reinigen Leibungen**
Untergrund reinigen gem. v.g. Positionsbeschreibung,
Ausführung in Leibungs- und Sturzbereichen
Leibungstiefe bis ca. 25 cm
Menge: 4,500 m2

**2.1.40 Haftbrücke auftragen Wand**
STLB-Bau 2024-04 024
Haftbrücke auftragen, auf Wand, Untergrund Stahlbeton, Ausführung in allen Geschossen,
Hersteller und Typ '....................................................' vom Bieter einzutragen
Menge: 110,000 m2
Leistungsbereichkatalog: 024
DIN 276/2008: 345

**2.1.50 Unebenheit Wand Zement-Putzm. D 10-15mm**
Unebenheiten auf Wand, außen, ausgleichen mit Zement-Putzmörtel DIN EN 998-1, Dicke über 10 bis 15 mm, Untergrund Beton, Arbeitshöhe der zu bearbeitenden oder zu bekleidenden Fläche bis 9,5 m über der Standfläche des hierfür erforderlichen Gerüstes, Gerüst wird beigestellt/ist vorh.
Ausführung in Kleinflächen, nach Erfordernis und in Abstimmung mit BÜ/AG
Menge: 5,000 m2
Leistungsbereichkatalog: 023
DIN 276/2008: 335

**2.1.60 Löcher schließen Wand Beton**
Löcher schließen, bspw. resultierend aus Befestigung provisorischer Bauteilverschluss, an Wand, außen, Untergrund Beton, Verschluss flächenbündig zu den angrenzenden Bereichen, mit zementgebundenem Reparaturmörtel zum Ausbessern von Ausbrüchen oder Löchern, Größe bis ca. 2 x 2 cm, Tiefe bis ca.10 cm
Menge: 20,000 St
Leistungsbereichkatalog: 023
DIN 276/2008: 335

**2.1.70 Berechnung Verdübelung Dämmplatten**
*** Pauschalposition
Nachweis zur statisch relevanten Verdübelung des WDVS nach DIN EN 1991-1-4. Ermittlung der notwendigen Dübelmengen im Nachweisverfahren für das ausgeschriebene WDVS
und Erstellung eines Verdübelungsschemas
Übergabe der Unterlagen 1-fach in Papierform sowie digital an den AG
Menge: 1,000 psch

#### Abschnitt 2.2 Profile, Anschlüsse, Fugen

**2.2.10 Anschluss an Fenster und Türen mit Anputzleiste entkoppelt**
Herstellen eines Putzanschlusses an Fensterelementen, Türanlagen, anderen klebegeeigneten Bauteilen gem. Herstellervorschrift mit einer entkoppelten Anputzleiste mit integriertem Fugendichtband zur Ausbildung einer dauerelastischen, schlagregendichten und witterungsbeständigen Bewegungsfuge
Menge: 17,000 m

**2.2.20 Putzanschlüsse an Ein-/Anbauteilen, Durchdringungen mit Fugendichtband**
Herstellen eines witterungsbeständigen Putzanschlusses an Ein-/Anbauteile, Durchdringungen, mit einem wenigstens 15 mm breiten, vorkomprimierten Fugendichtband zur Ausbildung einer dauerelastischen, schlagregendichten und UV-beständigen Bewegungsfuge an Fenstern, Fensterbänken, Türen, Dachanschlüssen und anderen klebegeeigneten Bauteilen.

Erstellen einer Anschlussabdichtung/eines Putzanschlusses an Durchdringungen mit vorkomprimiertem Fugendichtband zur Ausbildung einer dauerelastischen, schlagregendichten und UV-beständigen Bewegungsfuge.
Fugenfarbton: transparent

Ausführung bspw. im Anschlussbereich WDVS an Fensterbänken, etc.
Menge: 70,000 m

**2.2.30 Dehnfugen an Innenecken**
Herstellen einer schlagregendichten Dehnfuge im Eckbereich mit einem Dehnfugenprofil mit Schlaufenband.

Einbau nach Herstellervorschrift. Profil lot- und fluchtgerecht ansetzen, Gewebefahne vom Profil in die systemzugehörige Armierungsschicht einbetten.
Menge: 25,000 m

**2.2.40 Elastischer Füllschaum Bauteilanschlüsse**
Elastischer Füllschaum für Bauteilanschlüsse WDVS
zum Anarbeiten an angrenzende Bauteile im WDVS, wie z. B. Dachuntersichten, Rohrdurchdringungen oder Balkongeländer

Feuchtigkeitserhärtend.
Einkomponentig.
Polyurethan-Schaum mit HFKW-freiem Treibmittel.
Hohe Elastizität von über 30 %.

Hinweis: Der elastische Füllschaum ist nicht zu verwenden für Anschlüsse an Fenster- und Fensterbänke
Menge: 60,000 m

**2.2.50 Attika,- Dachuntersichtanschlussprofil**
Herstellen eines definierten Putzanschlusses unter Attikaplattenwerkstoffen, Dachuntersichten mittels eines Putzabschlussprofils mit weicher, transparenter Kante mit 5 % Neigung zur Wasserabführung. Profil waage- und fluchtgerecht ansetzen, Gewebefahne des Profils in die systemzugehörige Armierungsschicht einbetten.
Menge: 55,000 m

**2.2.60 Kantenausbildung**
Herstellen einer Kante mittels eines PVC-Eckwinkels mit Gewebefahne an Kanten von Öffnungen. Einbettung mit systemzugehörigem Armierungsmörtel.
Abmessungen: Schenkelbreiten ca. 10 / 15 cm
Kantenprofile überstreichbar
Menge: 50,000 m

**2.2.70 Zulage Kantenausbildung 85° / 95°**
Zulage zu v.g. Pos. 2.2.60
für die Ausbildung von nicht rechtwinkligen Kanten mit ca. 85° / 95°  im Bereich Achse E1 und E2
einschl. Mehraufwendungen für Gewebeprofile, Armierung und Oberputz
Menge: 7,500 m

**2.2.80 Bewegungsfuge im Außenputz abdichten elast.Dichtstoff PUR B 10-15mm**
STLB-Bau 2024-04 023
Bewegungsfuge im Außenputz abdichten, mit elastischem Dichtstoff Typ F DIN EN 15651-1, zulässige Gesamtverformung 12,5 %, Basis Polyurethan, einschl. Hinterfüllmaterial, Fugenbreite über 10 bis 15 mm.
Menge: 10,000 m
Leistungsbereichkatalog: 023
DIN 276/2008: 335

**2.2.90 Befestigungsel. WDVS Montagequader PU-Hartschaum 160/120mm Aussparung Befestigung Mineralwolle D 140mm**
Befestigungselement im Wärmedämm-Verbundsystem (WDVS), Montagequader aus Polyurethan-Hartschaum, Maße 160/120 mm, für Außenleuchte, einschl. Aussparung im Dämmstoff, Befestigung im Untergrund, Dämmstoff Mineralwolle, Dämmschichtdicke 160 mm, Untergrund Beton.
Menge: 15,000 St
Leistungsbereichkatalog: 023
DIN 276/2008: 335

**2.2.100 Befestigungsel. WDVS Montagezylinder Dämmstoff PS-Hartschaum Durchm. 70mm Aussparung PS-Hartschaum D 160mm**
STLB-Bau 2025-04 023
Befestigungselement im Wärmedämm-Verbundsystem (WDVS), Montagezylinder zur Befestigung in Dämmstoff aus Polystyrol-Hartschaum, Durchmesser 70 mm, für Fallrohr, einschl. Aussparung im Dämmstoff, Dämmstoff Polystyrol-Hartschaum, Dämmschichtdicke 160 mm.
Menge: 9,000 St
Leistungsbereichkatalog: 023

**2.2.110 Aussparung Schlüsseldepot**
Herstellen Aussparung für bauseitiges Feuerwehrschlüsseldepot FSD im Wärmedämm-Verbundsystem (WDVS),
finale Lage und Maße Aussparung in Abstimmung mit AG/BÜ
Menge: 1,000 St

**2.2.120 Elektrodosenhalter 125 A Steckdose**
Einbau Elektrodosenhalter aus Polypropylen mit perforierter Oberfläche in die Dämmschicht. inkl. Ausfräsen der Dämmschicht, verkleben der Dose mit PU-Kleber.
Standardabmessungen, Dämmstärke 160 mm
für 125 A Steckdose

Ausführung in Abstimmung mit BÜ/AG, Gewerk Elektroarbeiten
Menge: 1,000 St

**2.2.130 Abschluss Außenputz Sockelprofil Stahl verz Kunststoffkante Tropfkante D 15mm**
Abschluss im Außenputz mit Sockelprofil an Außenwand, außen, aus verzinktem Stahl, mit Kunststoffkante, mit Tropfkante, für Putzdicke 15 mm, Ausführung gemäß Zeichnung.

Einbau im Anschlussbereich zum Bestandsdach
Menge: 3,500 m
Leistungsbereichkatalog: 023
DIN 276/2008: 335

#### Abschnitt 2.3 Dämmarbeiten

**2.3.10 Sockel-/Perimeterdämmung 035 D160 mm**
Aufbringen einer Sockel- und Perimeterdämmplatte 035 stumpf, mit Perimeterzulassung, Baustoffklasse B1 (DIN 4102),
Wassereinwirkungsklasse W4-E (Spritzwasser und Bodenfeuchte am Wandsockel sowie Kapillarwasser in und unter Wänden), sehr hohe Druckbelastbarkeit - ds,
Wärmeleitzahl 0,035 W/(m*K), auf den vorbereiteten Untergrund.
Inklusive das Zuschneiden durch Schrägschnitt der WDV-Dämmplatten zur Anarbeitung im Fundamentbereich
sowie Ausklinken von Versätzen
inkl. Verklebung mit einer mineralischen Armierungsmasse.
Untergrund: Bituminöse Bauwerksabdichtung / Stahlbetonwand
Die Dämmplatten werden ohne Sockelprofil direkt auf die bauseits vorhandenen Sockeldämmplatten aufgestellt.
Dämmstoffdicke: 160 mm

Ausführungsort: Bereich Außentreppe Nord, Sockel Ostseite, Übergang Dach Bestand

Angebotenes Fabrikat:

Hersteller '....................................................'

Produkt: '.....................................................'
Menge: 30,000 m2

**2.3.20 Sockel-/Perimeterdämmung 035 D140 mm**
Aufbringen einer Sockel- und Perimeterdämmplatte 035 stumpf, mit Perimeterzulassung, Baustoffklasse B1 (DIN 4102),
Wassereinwirkungsklasse W4-E (Spritzwasser und Bodenfeuchte am Wandsockel sowie Kapillarwasser in und unter Wänden), sehr hohe Druckbelastbarkeit - ds,
Wärmeleitzahl 0,035 W/(m*K), auf den vorbereiteten Untergrund.
Inklusive das Zuschneiden durch Schrägschnitt der WDV-Dämmplatten zur Anarbeitung im Fundamentbereich
sowie Ausklinken von Versätzen
inkl. Verklebung mit einer mineralischen Armierungsmasse.
Untergrund: Bituminöse Bauwerksabdichtung / Stahlbetonwand
Die Dämmplatten werden ohne Sockelprofil direkt auf die bauseits vorhandenen Sockeldämmplatten aufgestellt.
Dämmstoffdicke: 140 mm

Ausführungsort: Übergang Dach Bestand
Menge: 4,000 m2

**2.3.30 WDVS Dämmschicht Mineralwolledämmplatte 035, 160mm**
Anbringen einer Mineralwolledämmplatte nach DIN EN 13162,
Euroklasse A1 (DIN EN 13501-1), nichtbrennbar,
Bemessungswert der Wärmeleitfähigkeit 0,035 W/(m*K),
Anwendungstyp WAP nach DIN V 4108-10, zweiseitig
beschichtet. Platten mit dem systemzugehörigen, mineralischen
Klebespachtel nach gültiger allgemeiner bauaufsichtlicher
Zulassung aufkleben.
Im Sockelbereich wird die Dämmung direkt auf die Perimeterdämmung aufgesetzt

Dämmstoffdicke:  160 mm
Angebotenes Fabrikat Dämmplatte:

Hersteller '....................................................'

Produkt: '.....................................................'
Menge: 110,000 m2

**2.3.40 WDVS Dämmschicht Mineralwolledämmplatte 035, 220mm**
Anbringen einer Mineralwolledämmplatte nach DIN EN 13162,
Euroklasse A1 (DIN EN 13501-1), nichtbrennbar,
Bemessungswert der Wärmeleitfähigkeit 0,035 W/(m*K),
Anwendungstyp WAP nach DIN V 4108-10, zweiseitig
beschichtet. Platten mit dem systemzugehörigen, mineralischen
Klebespachtel nach gültiger allgemeiner bauaufsichtlicher
Zulassung aufkleben.
Ausführung im Deckenbereich

Dämmstoffdicke:  220 mm
Ausführungsort: Unterseite Vordach Westseite
Menge: 25,000 m2

**2.3.50 Leibungsdämmung 30 mm**
Dämmen von Laibungen
von Fenstern, Türen, wie in den vorgenannten Positionen zu diesem WDV-System beschrieben mit Mineralwolle dämmen.
Leibungstiefen bis ca. 25 cm
Dämmstärke 30 mm
Menge: 17,000 m

**2.3.60 WDVS Dämmschicht XS 022, 20mm**
Anbringen von Fassadendämmplatten aus Phenolharz nach DIN EN 13166, im System Baustoffklasse B1 (DIN 4102), Wärmeleitfähigkeit 0,022 W/(m*K), Anwendung nach DIN 4108-10 WAP, auf den vorbereiteten Untergrund. Platten mit einem systemzugehörigen, mineralischen Klebe- und Armierungsmörtel nach gültiger allgemeiner bauaufsichtlicher Zulassung aufkleben.
Ausführung im Deckenbereich, in Kleinflächen

Dämmstoffdicke:  20 mm
Ausführungsort: Unterseite Vordach, Bereich Unterzug und
Vorderseite Terrasse Süd
Menge: 8,000 m2

**2.3.70 Anarbeiten Dämmstoff Stütze**
Anarbeiten an die runde Sichtbetonstütze (D=25cm) im Deckenbereich, innerhalb des zuvor genannten Dämmstoffs mit Dicke 20 mm. Mehrpreis pro Stück
inklusive  Anarbeiten für Armierung, Oberputz und Anstrich.
Menge: 1,000 St

**2.3.80 Anarbeiten Dämmstoff Durchdringungen**
Zulage für Anarbeiten an Durchdringungen (bspw. Kabel, Befestigungen, Entwässerungsrohr, Leuchten etc.) in der Fassade des zuvor genannten Dämmstoffs mit Dicke 160 mm. Mehrpreis pro Stück
inklusive  Anarbeiten für Armierung, Oberputz und Anstrich.
Menge: 20,000 St

**2.3.90 Verdübelung S (STR) - versenkte Montage**
Verdübelung der Fassadendämmplatten, gem. allgemeiner
bauaufsichtlicher Zulassung mit nach ETA zugelassenen
Schraubdübeln S (STR) mit Multi-Spreizzone von 25-55 mm
und dazugehörigen Rondellen als versenkte Montage Dübel
gem. Wandbaustoff, Untergrund und Dämmstoffdicke.

Untergrund: Beton

Anzahl der Dübel (Stk./m²) nach der Dübel-/Systemlastklasse
gem. dem Vorschlag des Fachverbandes WDVS (DIN
1055-4:2005). Verdübelungsschema nach Herstellerrichtlinien.

Verankerungstiefe: mind. 25 mm
Dübelanzahl: 8 Stk./m²
Dübellänge: 215 mm

Tellerdurchmesser: 60 mm
Schaftdurchmesser: 8 mm
Menge: 110,000 m2

**2.3.100 Gerüstankerloch schließen**
Gerüstankerloch schließen, art- und strukturgleich angleichen,
an Wand, außen, Untergrund Wärmedämm-Verbundsystem, Dämmstoff Mineralwolle, Struktur Putz angeglichen an angrenzende Bereiche
Die Gerüstankerverschlüsse dürfen sich nicht sichtbar abzeichnen.
Diese Leistung ist zeitversetzt zu den übrigen Dämm- bzw. Putzarbeiten auszuführen.
Menge: 25,000 St

#### Abschnitt 2.4 Armierung unter Operputz

**2.4.10 Haftbrücke mineralisch Außenwand**
Aufbringen einer Haftbrücke mit dem systemzugehörigen
mineralischen Klebe- und Armierungsmörtel auf die
Fassadendämmplatten als Haftbrücke für nachfolgende
Dickschichtputzlage.
Menge: 135,000 m2
Leistungsbereichkatalog: 023
DIN 276/2008: 335

**2.4.20 Ausgleichsspachtelung Mineralwolle**
Aufbringen einer Ausgleichsschicht als Pressspachtelung bestehend aus systemzugehörigen Klebe- und Armierungsmörtel für eine höhere Ebenheit auf die Mineralwoll-Fassadendämmplatten.
Dicke ca. 3 mm
zur Verbesserung der Oberflächenebenheit fachgerecht ausführen
Menge: 83,000 m2

**2.4.30 Armierung 2lagig faserverstärkt**
Armierungsschicht organisch zweimalig faserhaltig
Aufbringen einer zweimaligen Armierungsschicht, bestehend aus verarbeitungsfertiger, organisch gebundener, zementfreier Armierungsmasse mit Faserzusatz und mineralischen Zuschlagsstoffen, mit eingelegtem Armierungsgewebe auf die Fassadendämmplatten aufbringen, Schichtdicke jeweils ca. 2-4 mm.

Die notwendige Trockenzeit zwischen den beiden Auftragsschichten ist einzuhalten.

Angebotenes Fabrikat Armierung:

Hersteller '....................................................'

Produkt: '.....................................................'
Menge: 135,000 m2

**2.4.40 Zulage Armierung an der Balkondecke**
Zulage zu v.g. Position 2.4.30 für das Armieren der Dämmung an der Decke über Kopf
Menge: 25,000 m2

**2.4.50 Armieren von Leibung und Sturz**
Ausführung wie in v.g. Position 2.4.30 beschrieben, jedoch:
Armieren der Laibungen von Fenstern und Türen.
Laibungstiefe: bis 25 cm
Menge: 17,000 m

**2.4.60 Zulage zusätzliche Armierungsstreifen**
Zulage für das Anbringen von zusätzlichen Armierungsstreifen
(Breite mind. 30 cm)  in der Armierungsschicht an kritischen
Übergangsstellen,
bspw. Übergang XPS- zu Miwo-Dämmplatten (Übergang
Perimeterdämmung Sockel zu Dämmung oberhalb
Menge: 80,000 m

**2.4.70 Sturzeckwinkel mit Diagonalarmierung Innenecken**
Verlegen eines Sturzeckwinkels mit Diagonalarmierung an Innenecken von Mauerwerksöffnungen / Fensterlaibungen.
Sturzeckwinkel in die systemzugehörige Armierungsschicht einbetten.
Maschenweite: ca. 4 x 4 mm
Leibungstiefe: ca. 25 cm
Länge/Breite: ca. 20 cm
Menge: 14,000 St

**2.4.80 Diagonalarmierung**
Verlegen einer Diagonalarmierung an den Ecken von Gebäudeöffnungen.
Armierungspfeile oder Gewebestücke ca. 30x50 cm
in die systemzugehörige Armierungsschicht einbetten.
Es ist auf eine ausreichende Überlappung
des Gewebes in den Eckbereichen der
Laibung zu achten.
Menge: 14,000 St

#### Abschnitt 2.5 Oberputz

**2.5.10 Zwischenbeschichtung Grundierung**
Auftragen der systemzugehörigen Zwischenbeschichtung als Grundierung für den nachfolgenden Oberputz.
Menge: 135,000 m2

**2.5.20 Musterfläche anlegen**
Musterfläche für geplante gefilzte Fassade anlegen
mit gefilzter Putzfläche/Glattputz nach Wahl des AG/der BÜ
Der Aufbau ist schriftlich festzuhalten. Dies ist bei Abnahme der Musterfläche dem AG/der BÜ auszuhändigen und wird Bestandteil des Vertrages.
Größe und Lage der Musterfläche in Absprache mit AG/BÜ.
Abmessungen: ca. 100cm x 100cm
Menge: 2,000 St

**2.5.30 Pastöser Oberputz**
Auftragen und Strukturieren eines Oberputzes aus einem hoch witterungsbeständigen, voll deckenden pastösen Silikonharzputz mit funktionellen Füllstoff mit hydrophilen und hydrophoben Eigenschaften und dadurch schnelleren Rücktrocknungseffekt. Ausgestattet mit verkapselten Filmschutz.

Kratzputzstruktur
Körnung: 0,3 - 1,0 mm (nach Festlegung AG)

Farbton: ähnl. NCS S 1502-Y bzw. nach Festlegung AG / nach Bemusterung

Angebotenes Fabrikat:

Hersteller '....................................................'

Produkt: '.....................................................'
Menge: 135,000 m2

**2.5.40 Zulage Oberputz an der Balkondecke**
Zulage für das Verputzen der Dämmung mit v.g. Putzsystem
an der Decke, über Kopf
Menge: 25,000 m2

**2.5.50 Verputzen von Laibung und Sturz**
Verputzen der Leibungen von Fenstern und Türen mit Putz, gem. v.g. Positionsbeschreibung
Laibungstiefe: bis zu ca.25 cm
Menge: 17,000 m

**2.5.60 Gerüstankerloch schließen Art Struktur anpassen**
Gerüstankerloch schließen, art- und strukturgleich angleichen,
an Wand, außen, Untergrund Wärmedämm-Verbundsystem wie vor beschrieben,
Struktur angeglichen an angrenzende Bereiche
Die Gerüstankerverschlüsse dürfen sich nicht sichtbar abzeichnen.

Diese Leistung ist zeitversetzt zu den übrigen Dämm- bzw. Putzarbeiten auszuführen. Dies ist entsprechend einzukalkulieren.
Menge: 25,000 St
Leistungsbereichkatalog: 023
DIN 276/2008: 335

**2.5.70 Feuchteschutz Sockelflächen**
Aufbringen einer flexiblen mineralischen und überstreichbaren Dichtungsschlämme
im Streichverfahren als zusätzl. Feuchteschutz auf den Oberputz und die Dämmplatte in der erdberührten Zone und im Spritzwasserbereich bis ca. 5 cm über GOK
Rissüberbrückungsklasse RÜ1-E (gering)
Wassereinwirkungsklasse W1.1-E
Auftrag mind. 2 mal, Mindesttrockenschichtdicke ca. 2 mm, im Spachtelverfahren, Untergrund WDVS
Gesamthöhe ca. 50 cm (von UK Putz bis 5 cm über OK Gelände)

Angebotenes Fabrikat:

Hersteller '....................................................'

Produkt: '.....................................................'
Menge: 40,000 m2

#### Abschnitt 2.6 Anstrich

**2.6.10 Anstrich Silikonharzfarbe**
Aufbringen eines Fassadenanstrichs auf vorbereiteten Untergrund als Zwischen- und Schlussbeschichtung mit Silikonharz-Fassadenfarbe.
Untergrund Kratzputz

Farbtöne nach Bemusterung und Wahl AG, Zulage für Farbtönung siehe gesonderte Position

Hoch wasserabweisend, spannungsarm, wasserdampf- und CO2-durchlässig, wetterbeständig. Als verzögernder und vorbeugender Schutz mit algiziden und fungiziden, verkapselten Filmschutz ausgerüstet.

Angebotenes Fabrikat:

Hersteller '....................................................'

Produkt: '.....................................................'
Menge: 135,000 m2

**2.6.20 Zulage Anstrich an der Balkondecke**
Zulage für den Anstrich des WDVS
an der Decke, über Kopf, einschl. Unterzug
Menge: 25,000 m2

**2.6.30 Anstrich von Laibung und Sturz**
Anstrich der Laibungen von Fenstern und Türen mit v.g. Fassadenfarbe.

Laibungstiefe: bis ca. 25 cm
Menge: 17,000 m

**2.6.40 Zulage Farbe hellgetönt**
Zulage zu Pos. Anstrich für Farbtönung
hellgetönter Farbton nach Wahl AG
gemäß Farbkonzept und Bemusterung
Menge: 5,000 m2

**2.6.50 Zulage Farbe mittelgetönt**
Zulage zu Pos. Anstrich für Farbtönung im Farbton
NCS S 1502-Y und NCS S 2502-Y bzw. mittelgetönter Farbton nach Wahl AG
gemäß Farbkonzept und Bemusterung
Menge: 155,000 m2

**2.6.60 Zulage Farbe sattgetönt**
Zulage zu Pos. Anstrich für Farbtönung im Farbton
NCS S 4005-Y50R bzw. sattgetönter Farbton nach Wahl AG
gemäß Farbkonzept und Bemusterung
Menge: 5,000 m2

**2.6.70 Zulage Mehrfarbigkeit**
Zulage für das Anarbeiten / saubere Abgrenzen zwischen den diversen Farbtönen.
Menge: 9,000 m

**2.6.80 Anstrich Gerüstankerverschluss**
Gerüstankerloch nach Verschluss mit Farbtupfern farblich angleichen, mit Fassadenfarbe gem. Pos. 2.6.10
an Wand, außen, Untergrund Wärmedämm-Verbundsystem, verputzt
Farbe gemäß den angrenzenden Flächen getönt
Die Gerüstankerverschlüsse dürfen sich nicht sichtbar abzeichnen.
Diese Leistung ist zeitversetzt zu den übrigen Anstricharbeiten auszuführen.
Menge: 25,000 St

#### Abschnitt 2.7 Anarbeiten WDVS Bestand

**2.7.10 Untergrund reinigen Fassadenplatte Mörtelreste D 1-1,5cm laden transp. LKW AN**
STLB-Bau 2025-04 033
Reinigen des Untergrundes aus Fassadenplatten, von grober Verschmutzung, von Mörtelresten, Dicke über 1 bis 1,5 cm, zur Verbesserung der Haftung, Arbeitshöhe der zu bearbeitenden Fläche bis 3,5 m über der Standfläche des hierfür erforderlichen Gerüstes, aufgenommene Stoffe sammeln, im Behälter des AN lagern, Behältergröße nach Wahl des AN, auf LKW des AN laden, transportieren, zur zugelassenen Lagerfläche des AN, Abfall ist nicht gefährlich, nicht schadstoffbelastet, die Entsorgung wird gesondert vergütet.
Menge: 30,000 m2
Leistungsbereichkatalog: 033

**2.7.20 Haftbrücke mineral. Außenwand XPS-Pl.**
STLB-Bau 2025-04 023
Haftbrücke mineralisch, kunststoffvergütet, für später aufzubringenden mineralischen Putz, auf Außenwand, außen, Untergrund XPS-Platte, Arbeitshöhe der zu bearbeitenden oder zu bekleidenden Fläche bis 3,5 m über der Standfläche des hierfür erforderlichen Gerüstes.
Menge: 30,000 m2
Leistungsbereichkatalog: 023

**2.7.30 Armierungsputz außen D 4-5mm Außenwand**
Armierungsputz, außen, Dicke 4 bis 5 mm, auf vorh. Dämmung,
Armierungsputz mit eingelegtem Armierungsgewebe auf die Fassadendämmplatten aufbringen, Schichtdicke jeweils ca. 2-4 mm.
Menge: 30,000 m2
Leistungsbereichkatalog: 023

**2.7.40 Zulage zusätzliche Armierungsstreifen**
Zulage für das Anbringen von zusätzlichen Armierungsstreifen
(Breite mind. 20 cm)  in der Armierungsschicht an kritischen
Übergangsstellen,
bspw. Übergang XPS- zu Miwo-Dämmplatten (Übergang
Perimeterdämmung Sockel zu Dämmung oberhalb
Menge: 20,000 m

**2.7.50 Zwischenbeschichtung Grundierung**
Auftragen der systemzugehörigen Zwischenbeschichtung als Grundierung für den nachfolgenden Oberputz.
Menge: 30,000 m2

**2.7.60 Außenputz Außenwand UP Kalkzement-Leichtputzm.II D 15mm OP Silikonharzputz Kratzputz-Struktur**
Außenputz DIN 18550-1 auf Außenwand, Putzgrund Dämmplatte aus Polystyrol-Hartschaum, EPS, Unterputz DIN EN 998-1 aus Kalkzement-Leichtputzmörtel Typ II (LW) (600 bis 1200 kg/m3), Druckfestigkeitsklasse CS II (1,5 bis 5 N/mm2), einschl. Armierungsputzlage, Dicke Unterputz 15 mm, Oberputz aus Silikonharzputz, in Kratzputz-Struktur (dünnschichtig),
Struktur angeglichen an angrenzende Bereiche im Bestand
W 2 DIN EN 15824, wasserabweisend, zusätzliche Armierungsputzlage wird gesondert vergütet, Arbeitshöhe der zu bearbeitenden oder zu bekleidenden Fläche bis 3,5 m über der Standfläche des hierfür erforderlichen Gerüstes.
Menge: 30,000 m2
Leistungsbereichkatalog: 023

**2.7.70 Bewegungsfuge im Außenputz abdichten elast.Dichtstoff PUR B 10-15mm**
STLB-Bau 2024-04 023
Bewegungsfuge im Außenputz abdichten, mit elastischem Dichtstoff Typ F DIN EN 15651-1, zulässige Gesamtverformung 12,5 %, Basis Polyurethan, einschl. Hinterfüllmaterial, Fugenbreite über 10 bis 15 mm.
Menge: 30,000 m
Leistungsbereichkatalog: 023
DIN 276/2008: 335

**2.7.80 Gerüstankerloch schließen Art Struktur anpassen Wand WDVS Mineralwolle Kalkzementputzm.**
Gerüstankerloch schließen, art- und strukturgleich angleichen,
an Wand, außen, Untergrund Wärmedämm-Verbundsystem, Dämmstoff EPS, Kalkzement-Leichtputzmörtel.
Struktur angeglichen an angrenzende Bereiche
Die Gerüstankerverschlüsse dürfen sich nicht sichtbar abzeichnen.

Diese Leistung ist zeitversetzt zu den übrigen Dämm- bzw. Putzarbeiten auszuführen.
Menge: 15,000 St
Leistungsbereichkatalog: 023
DIN 276/2008: 335

**2.7.90 Anstrich Silikonharzfarbe**
Aufbringen eines Fassadenanstrichs auf vorbereiteten Untergrund als Zwischen- und Schlussbeschichtung mit Silikonharz-Fassadenfarbe.
Ausführung in Kleinflächen

Farbtöne nach Bemusterung und Wahl AG, Zulage für Farbtönung siehe gesonderte Position

Hoch wasserabweisend, spannungsarm, wasserdampf- und CO2-durchlässig, wetterbeständig. Als verzögernder und vorbeugender Schutz mit algiziden und fungiziden, verkapselten Filmschutz ausgerüstet.
Menge: 30,000 m2

**2.7.100 Zulage Farbe mittelgetönt**
Zulage zu Pos. Anstrich für Farbtönung im Farbton
Gelb in Anlehnung an Bestand (mittelgetönter Farbton) nach Wahl AG bzw. gemäß Bemusterung
Die Ermittlung der Farbnummer im Bestand ist vorzunehmen und entsprechend einzukalkulieren
Menge: 25,000 m2

**2.7.110 Zulage Farbe sattgetönt**
Zulage zu Pos. Anstrich für Farbtönung im Farbton
Orange bzw. Blau analog zu Bestand (sattgetönter Farbton) nach Wahl AG bzw. gemäß Bemusterung
Die Ermittlung der Farbnummer im Bestand ist vorzunehmen und entsprechend einzukalkulieren
Menge: 5,000 m2

**2.7.120 Anarbeiten neues Türelement**
Leibungsbereich des neu eingebauten Türelementes überarbeiten und anarbeiten, Aufbringen WDVS analog zum Bestand, bestehend aus
Untergrundvorbereitung / -reinigung, Grundierung, Leibungsdämmung EPS 30 mm, Grundierung, Armierung einschl. Gewebeeinbettung, Oberputz und Anstrich,
Putzstruktur und Farbgebung angeglichen an Bestand
Leibungstiefe ca. 25 cm

Ausführung im Bereich T 18, EG
Menge: 7,000 m

### Bereich 3 Fassadenarbeiten - Vorhangfassade

*Hinweis: Technische Vorbemerkungen Vorhangfassade*
Technische Hinweise

Es sind nur langsam laufende, staubarm arbeitende Bearbeitungsgeräte zu verwenden.
Die Schnittkanten von Faserzement Fassadentafeln sind nach dem Zuschnitt beidseitig leicht zu brechen. Je nach gewählter Tafel kann eine Versiegelung der Schnittkanten erforderlich sein.
Sichtbare Teile aus Aluminium müssen für den Einsatz an Fassaden beschichtet sein. Blankes  Aluminium kann sich ungleichmäßig verfärben bzw. störende Verunreinigungen am
Bekleidungsmaterial verursachen.
Das Material ist bis zur Verwendung gegen Witterungseinflüsse zu schützen und gemäß den Herstellervorgaben zu lagern.
Vor dem Abbau der Rüstung sind arbeitsbedingte Verschmutzungen von den bekleideten Flächen zu
entfernen, ggf. abzuwaschen.
Alle Angaben zur Bemessung der Unterkonstruktion einschließlich der Verankerung am Untergrund
sind Richtwerte; die Standsicherheit der Außenwandbekleidung muss nachgewiesen werden.

Die Fassadeflächen werden mit Faserzement Fassadentafeln, Dicke 8-10mm, auf die Aluminiumunterkonstruktion bekleidet.
Die Platten werden im vorgegebenem Raster gem. Ansichten (Richtmaß) montiert.

Die angegebenen Plattenmaße dienen als Richtmaße, Verschnitt, Anarbeiten im Rand- An- Abschlußbereich, sowie am oberen und unteren Fassadenende, sind im
EP zu berücksichtigen. Dies gilt für die Plattenschnitte mit der erforderlichen Unterkonstruktion.

Bei Verwendung von Befestigungsmitteln wie Dübel/ Schrauben etc. sind diese gem. Zulassung und Verarbeitungsrichtlinien gem. Herstellerangaben zu verarbeiten.
Es dürfen nur zugelassene System verwendet werden.
Nachbearbeitungen wie z. B. nachbeschichten von verzinkten Schrauben sind im EP zu berücksichtigen. Der Untergrund, einschl. Plattenbehang zur Montage der Unterkonstruktion ist vor Ausführungsbeginn auf Einung und Tragfähigkeit zu überprüfen. Die Leistung ist im EP zu berücksichtigen.

Nach der Montage müssen die verlegten Flächen noch am selben Tag von Schneid- und Bohrstaub gereinigt werden.
Diese Leistung ist ebenfalls einzukalkulieren.

Produktbeschreibung Faserzement Fassadentafel mit linear gefräster und hydrophobierter Oberfläche

Die nachfolgend beschriebene Fassadenbekleidung wird in Teilbereichen einfarbig mit durchgefärbten Faserzement-Fassadentafeln mit mechanisch gleichmäßig linear gefräster, profilierter Oberfläche ausgeführt.
Die Faserzement Fassadentafeln sind in einer Allgemeinen Bauaufsichtlichen Zulassung geregelt.
Die Fassadentafeln besitzen eine Umweltproduktdeklaration (EPD) gemäß ISO 14025 und EN 15084.
Im Sinne der Nachhaltigkeit sind die Fassadentafeln mindestens Cradle-to-Cradle Bronze zertifiziert.
Material: farbig durchgefärbter, dampfgehärteter Faserzement aus natürlichen und umweltverträglichen Rohstoffen, nach EN 12467 mit CE Kennzeichnung.

Farbe: NCS S 3005-Y50R bzw. NCS S 4005-Y50R bzw. nach Vorgabe AG / Bemusterung
Oberfläche: matt, mechanisch gleichmäßig in Längsrichtung gefräste Profilierung, Profilberge ca. 8,4 mm, Profiltäler ca. 12 mm, im Profilraster von ca.21,5 mm, Profiltiefe ca.2 mm, hydrophobiert, unbeschichtet.
Charakteristik:
Die Tafeln weisen durch die Oberflächenfräsung eine in Tafellängsachse gerichtete, gleichmäßige Profilierung der Oberfläche auf.
Maße: max. 2.500 mm x 1.600 mm
Die Tafelkanten sind nach dem Zuschnitt beidseitig leicht zu brechen, eine Kantenversiegelung erfolgt nicht.
Tafeldicke: 8 - 10 mm
Klassifizierung des Brandverhaltens: A2-s1, d0 (DIN EN 13501-1)
Es sind die Verlegerichtlinien des Tafelherstellers zu beachten.

Produktbeschreibung Faserzement Fassadentafel, Oberfläche lasiert mit durchscheinender Faserzementstruktur, mit erhöhter Kratzfestigkeit und chemischer Beständigkeit

'Die nachfolgend beschriebene Fassadenbekleidung wird in Teilbereichen einfarbig mit durchgefärbten
Faserzement-Fassadentafeln farbig lasiert mit einem permanenten, werkseitig maschinell aufgebrachten, kratzfesten, dauerhaften Graffitischutz ausgeführt.
Die Faserzement Fassadentafeln sind gemäß einer Europäisch Technischen Bewertung (ETA) bauaufsichtlich geregelt. Die Fassadentafeln besitzen eine Umweltproduktdeklaration (EPD) gemäß ISO 14025 und EN 15084.
Im Sinne der Nachhaltigkeit sind die Fassadentafeln mindestens Cradle-to-Cradle Bronze zertifiziert.

Material: normal erhärteter, hochverdichteter, durchgefärbter Faserzement aus natürlichen und umweltverträglichen Rohstoffen, nach DIN EN 12467 Klasse 4, mit CE Kennzeichnung.

Beschichtung:
UV-gehärtete Oberflächenbehandlung auf Reinacrylatbeschichtung, mit sehr glatter, matter Oberfläche
und durchscheinender, gleichmäßiger Materialstruktur des Faserzements, lichtecht, Rückseite farblos versiegelt.
abriebfeste Oberfläche:
Kratzfestigkeit nach Oesterle 2,5 N,
Mohshärte 4,
Bleistifthärte 4,
permanenter, werkseitig maschinell aufgebrachter, dauerhafter Graffitischutz.

Die Wirksamkeit des Graffitischutzes ist durch einen Prüfbericht zu belegen.
Zusätzlich ist der Nachweis zu erbringen, dass die Fassadentafel inkl. des Graffitischutzes die Klassifizierung des Brandverhaltens A2-s1, d0 aufweist.

Farbe: ähnl. NCS S 1502-Y bzw. gem. Vorgabe AG / nach Bemusterung
Lieferbare Standardformate mit Stanzkante: 3.130 mm x 1.280 mm und 2.530 mm x 1.280 mm,
Maße: max. 2.500 mm x 1.250 mm
Die Tafelkanten sind nach dem Zuschnitt beidseitig leicht zu brechen und erhalten eine systemzugehörige transparente Kantenversiegelung.
Materialdicke: 8 mm
Klassifizierung des Brandverhaltens: A2-s1, d0 (DIN EN 13501-1).

Bearbeitung und Verlegung

Bei Materiallagerung auf der Baustelle ist Feuchte im Stapel zu verhindern. Fassadentafeln aus Faserzement sind auf
einer ebenen Unterlage trocken und vollflächig unter einer Baufolie zu lagern. Die bei beschichteten Fassadentafeln zwischengelegte Schaumstofffolie dient zum Schutz der hochwertigen Oberfläche und ist bei Umstapelungen stets wieder einzulegen.

Die Tragprofile im Bereich von Stoßfugen sollten eine Breite von mind. 110 mm haben. Nur so kann unter Berücksichtigung der einzukalkulierenden Montagetoleranzen sichergestellt werden, dass alle Fassadenniete das Profil sicher treffen, ausreichenden Halt haben und keine „Luftnietungen“ auftreten.

Jede Tafel darf gleichzeitig nur auf Tragprofilen befestigt werden, deren Wandhalter für Festpunkte auf gleicher Höhe liegen. Insbesondere im Fensterbereich muss daher mit getrennten, parallel verlaufenden Einzelprofilen gearbeitet werden, um unzulässige Spannungen zwischen UK und Bekleidung auszuschließen.

Zwängungsspannungen, hervorgerufen durch Bauteile, die zwischen Uk und Bekleidung liegen, sind insbesondere durch konstruktive Maßnahmen zu vermeiden. Die Dicke der hinterlegten Fugenprofile inklusive Befestigung darf bei Universal-Fassadenschrauben oder Fassadenniete 0,8 mm nicht überschreiten.

Aluminium ist ein Werkstoff mit einem hohen thermischen Ausdehnungskoeffizienten. Ordnet man Elemente wie beispielsweise Uk-Profile und Alu-Lüftungsgitter oder Alu-Sichtblenden an durchlaufenden Fensterstürzen im rechten
Winkel zueinander an, so muss zwingend konstruktiv dafür gesorgt werden, dass bei Temperaturänderungen ein Dehnungsausgleich möglich ist.

Im Bereich von Bewegungsfugen der Unterkonstruktion muss das Bekleidungsmaterial die gleichen Bewegungen ausführen können. Das heißt, eine Tafel darf niemals über einen
Profilstoß hinweg auf zwei übereinanderliegenden Profilen gleichzeitig befestigt werden.

Das Fugenbild hat großen Einfluss auf die Erscheinung einer Fassade. Die Fugenbreite sollte in der Regel zwischen 8 mm – 10 mm liegen. Millimetergenaues Vorbohren der Tafeln, exaktes Aufmaß und die Nutzung von Fugenlehren sind Voraussetzung zur Erzielung eines gelungenen Erscheinungsbildesund entsprechend einzukalkulieren. Auf ein gleichmäßiges und paralleles Fugenbild ist zu achten.
Das genaue Fugenmaß wird vom AG vorgegeben und ist zwingend einzuhalten.

Die Fassadentafel muss liegend mit dem Spezial bohrer für Faserzement (Ø 9,5 mm bei Fassadenniet bzw. Ø 11 mm bei Universal-Niet) gebohrt werden. Die Tafeln sind danach
vom Bohrstaub zu säubern. Die Bohrungen in der Alu-Uk (Ø 4,1 mm) zur Aufnahme der Fassadenniete oder Universal-Niete müssen immer exakt zentrisch zum vorgefertigten Loch in der Fassadentafel angeordnet sein, um dem Faserzement einen spannungsfreien Dehnungsausgleich zu ermöglichen.
Die Nutzung der Bohrlehre stellt diesen zentrischen Sitz automatisch sicher und verhindert so die mögliche Entstehung von Schäden am Bekleidungsmaterial. Die anfallenden Metallspäne sind aus dem Bohrloch zu entfernen.

Die Eckbereiche der Bekleidungstafeln sind durch die Belastungen beim Nietsetzen und die Aufnahme von Dehnungsspannungen die am stärksten belasteten Bereiche.
Um dauerhaft Materialschädigungen zu vermeiden, sind daher Mindestrandabstände von 80 mm in Profilrichtung und 30 mm quer zur Profilrichtung notwendig.'

#### Abschnitt 3.1 Vorbereitende Arbeiten

**3.1.10 Statische Nachweise, Verlegepläne**
*** Pauschalposition
Aufstellen einer prüffähigen Fassadenstatik. Diese beinhaltet die Verankerung, die Unterkonstruktion sowie auch die statische Berechnung der Fassadentafeln und deren Befestigungsmittel.

Zusätzlich ist die Herstellung der erforderlichen Raster-, Montage- und Dübelsetzpläne sowie Detailpläne für die verschiedenen Anschlusssituationen der o. g. Einzelpositionen und die Ermittlung der zulässigen Dübelbelastungswerte entsprechend der bauaufsichtlichen Verwendbarkeitsnachweise
zu erbringen.
Die Unterlagen sind vor Baubeginn prüffähig vorzulegen.

Die Dokumentation ist dem Auftraggeber in 1-facher Ausfertigung sowie digital auszuhändigen.
Menge: 1,000 psch

**3.1.20 Untergrund reinigen, Unebenheiten beseitigen**
Untergrund abkehren und reinigen, haftmindernde
Rückstände (Schalöl etc.) entfernen, sowie sonstige
Unebenheiten und Teile auf der Fläche beseitigen.

Die Ausführung erfolgt nach gemeinsamen Aufmaß und Freigabe durch die örtliche Bauleitung.
Menge: 325,000 m2

**3.1.30 Haftbrücke auftragen Wand**
Haftbrücke auftragen, auf Wand, Untergrund Stahlbeton, Ausführung in allen Geschossen
Menge: 325,000 m2
Leistungsbereichkatalog: 024
DIN 276/2008: 345

**3.1.40 Unebenheit Wand Zement-Putzm. D 10-15mm**
Unebenheiten auf Wand, außen, ausgleichen mit Zement-Putzmörtel DIN EN 998-1, Dicke über 10 bis 15 mm, Untergrund Beton, Arbeitshöhe der zu bearbeitenden oder zu bekleidenden Fläche bis 9,5 m über der Standfläche des hierfür erforderlichen Gerüstes, Gerüst wird beigestellt/ist vorh.
Ausführung in Kleinflächen, nach Erfordernis und in Abstimmung mit BÜ/AG
Menge: 30,000 m2
Leistungsbereichkatalog: 023
DIN 276/2008: 335

**3.1.50 Löcher schließen Wand Beton**
Löcher schließen, bspw. resultierend aus Befestigung provisorischer Bauteilverschluss, an Wand, außen, Untergrund Beton, Verschluss flächenbündig zu den angrenzenden Bereichen, mit zementgebundenem Reparaturmörtel zum Ausbessern von Ausbrüchen oder Löchern, Größe bis ca. 2 x 2 cm, Tiefe bis ca.10 cm
Menge: 50,000 St
Leistungsbereichkatalog: 023
DIN 276/2008: 335

**3.1.60 Muster liefern**
Vor Ausführung sind Muster der verschiedenen Fassadentafeln vorzulegen. Die Vorgabe der zu liefernden Muster und Farbnummern erfolgt in Abstimmung mit dem AG / Architekten.
Mindestgröße je Muster: ca. 50x50 cm
Menge: 4,000 St

#### Abschnitt 3.2 Metallunterkonstruktion und Zubehör

**3.2.10 Metall Unterkonstruktion**
Dreidimensional justierbare, berechenbare/ prüffähige Metall-Unterkonstruktion (Aluminium, feuerverzinkte oder nicht rostende Stähle) für eine planeben verlegte vorgehängte hinterlüftete Fassadenbekleidung mit großformatigen Faserzement-Fassadentafeln, bestehend aus vertikal anzuordnenden Tragprofilen, die mit Fest- und Gleitpunkten auf dem tragfähigen Untergrund befestigt werden,
Tragprofil am Tafelstoß mind. 110 mm breit.
Es sind ausschließlich Profilsysteme mit CE-Kennzeichnung zu verwenden.
Kalkulationsgrundlage der Unterkonstruktion sind die beiliegenden Ansichtszeichnungen mit Darstellung der geplanten Fugenanordnung.
Die Verankerung der Wandhalter erfolgt nach statischen Erfordernissen mit bauaufsichtlich zugelassenen /
bewerteten Schraube-Dübel-Kombinationen oder Ankern.
Wanduntergrund: Beton C25/30, 25 cm dick.

Der Abstand von Vorderkante Wand bis Vorderkante Unterkonstruktion beträgt ca. 225 mm.
Der Wärmebrückenzuschlag (∆ U) der Wandhalter/Unterkonstruktion darf den Wert von
0,01 W/(m²K) nicht überschreiten.
Rohbautoleranzen bis zu 20 mm müssen ohne Mehrpreis ausgeglichen werden.
Die Sichtflächen der Tragprofile sind werksseitig UV- und witterungsbeständig matt schwarz pulverbeschichtet oder gleichwertig auszuführen.
Die Verwendung von sogenannten Fugenbändern ist nicht zulässig.

einschl. Unterlegen der Wandhalter mit thermischen Trennelementen ≥ 6 mm dick, Wärmeleitfähigkeit ≤ 0,1 W/(mK), B1 nach DIN 4102.

einschl. Ausführung in Leibungs- und Sturzbereichen
Menge: 325,000 m2

**3.2.20 Mehrpreis für Metall-UK Standard in Gebäuderandbereichen für sichtbare Befestigung**
Mehrpreis für den Mehraufwand an vorbeschriebener Unterkonstruktion in den Gebäuderandbereichen zur
Ableitung der Windlasten nach DIN EN 1991-1-4 in Verbindung mit DIN EN 1991-1-4/NA (Windlasten).
Menge: 50,000 m2

**3.2.30 Metall-UK Standard für Deckenuntersichtbekleidung für sichtbare Befestigung**
Dreidimensional justierbare, berechenbare/prüffähige Metall-Unterkonstruktion (Aluminium, feuerverzinkte
oder nicht rostende Stähle) für horizontale/geneigte Deckenuntersichtbekleidungen mit ca. 225 mm
Abstand von Rohdecke bis Unterkante der UK.
Bestehend aus Tragprofilen, die mit Fest- und Gleitpunkten an dem tragfähigen Untergrund befestigt werden,
Tragprofil am Tafelstoß mind. 110 mm breit.
Die Faserzement Fassadentafeln müssen auf einer Unterkonstruktion unmittelbar an dem tragenden
Bauteil verankert werden.
Der Abstand der Tragprofile richtet sich an dem Befestigungsabstand (max. 400 mm) der Faserzement
Fassadentafeln.
Es sind ausschließlich Profilsysteme mit CE-Kennzeichnung zu verwenden. Die Verankerung erfolgt nach
statischen Erfordernissen mit bauaufsichtlich zugelassenen / bewerteten Schraube-Dübel-Kombinationen
oder Ankern.
Deckenuntergrund: Beton C25/30, Dicke 20 cm
Der Wärmebrückenzuschlag (∆ U) der Wandhalter/ Unterkonstruktion darf den Wert von 0,01 W/(m²K) nicht überschreiten.
Rohbautoleranzen bis zu 20 mm müssen ohne Mehrpreis ausgeglichen werden.
Die Sichtflächen der Tragprofile sind werksseitig UV- und witterungsbeständig matt schwarz pulverbeschichtet oder gleichwertig auszuführen. Die Verwendung von sogenannten Fugenbändern ist nicht zulässig.

einschl. Unterlegen der Deckenhalter mit thermischen Trennelementen ≥ 6 mm dick, Wärmeleitfähigkeit ≤ 0,1 W/(mK), B1 nach DIN 4102.
Menge: 25,000 m2

**3.2.40 Außenecken mit Unterkonstruktion EG**
Lieferung und Montage von Außenecken, bestehend aus Alu-Quadratrohr 60 mm x 60 mm x 2 mm, welches mittels Metall-Wandhaltern und Zugbändern auf dem tragfähigen Wanduntergrund befestigt wird.
Die Befestigung mit Fest- und Gleitpunkten am Wanduntergrund erfolgt nach statischen Anfordernissen mit bauaufsichtlich zugelassenen Schraub-Dübel-Kombinationen oder Ankern.
Das Alu-Rohr ist werksseitig UV- und witterungsbeständig allseitig matt schwarz beschichtet. Ausführung an sämtlichen Fassadenaußen- und Leibungsecken im Erdgeschoss / 1. OG im Bereich Terrasse, einschl. aller erforderlichen Befestigungen
Menge: 10,000 m

**3.2.50 Unterer Fassadenabschluss aus Alu-Lüftungsprofil**
Unterer Fassadenabschluss aus einem 1 x gekanteten Aluminiumlochblech d ≥ 0,8 mm,
Abwicklung ca. 70 mm, werkseitig dauerhaft UV- und witterungsbeständig matt schwarz beschichtet.
Auf eine Entkoppelung zur Metall-Uk und eine ausreichenden Belüftungsquerschnitt von mind. 50 cm²/m nach DIN 18516-1 ist zu achten.
Menge: 60,000 m

**3.2.60 Fassadenabschluss oben mit Alu-Lüftungsprofil**
Oberer Fassadenabschluss aus einem mit Alu-Lüftungsprofil, aus mehrfach gekantetem Aluminiumlochblech d ≥ 0,8 mm, Abwicklung ca. 100 mm, werkseitig dauerhaft UV- und
witterungsbeständig matt schwarz beschichtet.
Abmessungen entsprechend Abstand von Vorderkante Wand bis Vorderkante Unterkonstruktion, an der Unterkonstruktion befestigt.
Auf eine Entkoppelung zur Metall-UK und eine ausreichenden Belüftungsquerschnitt von mind. 50 cm²/m nach DIN 18516-1 ist zu achten.
Menge: 60,000 m

**3.2.70 Fassadenabschluss seitlich mit Alu-Kantprofil**
Seitlicher Fassadenabschluss mit Alu-Kantprofil mind. 2 mm dick, 1x gekantet, 1x umgekantet,
Abwicklung ca.  300 mm, dauerhaft UV- und witterungsbeständig pulverbeschichtet.
Farbton: angeglichen an Fassadensystem, nach Vorgabe AG / Bemusterung
Auf eine Entkoppelung zur Metall-UK ist zu achten.
Menge: 140,000 m

**3.2.80 Lüftungsprofil Sturzbereiche Fenster**
Alu-Lüftungsprofil, aus mehrfach gekantetem Aluminiumlochblech d ≥ 0,8 mm, Abwicklung ca. 100 mm, werkseitig dauerhaft UV- und witterungsbeständig matt schwarz beschichtet.
im Sturzbereich montieren, Abmessungen entsprechend Abstand von Vorderkante Wand bis Vorderkante Unterkonstruktion, an der Unterkonstruktion befestigt.
Auf eine Entkoppelung zur Metall-UK und eine ausreichenden Belüftungsquerschnitt von mind. 50 cm²/m nach DIN 18516-1 ist zu achten.
Menge: 50,000 m

**3.2.90 Fugenhinterlegung horizontaler Fugen bei Metall-UK Standard**
Aluminium-Sickenprofile, vorderseitig dauerhaft UV- und witterungsbeständig matt schwarz beschichtet.
Zum Schließen der horizontalen Fugen vor angrenzenden Erschließungs- und/ oder Aufenthaltsflächen bis
zu einer Höhe von 2,00 m über OKGEL bzw. OKFF gem. Anforderungen der UVV, inkl. sämtlicher
Befestigungsmittel.
Auf eine zwängungsfreie Montage ist zu achten.
Menge: 55,000 m

**3.2.100 Windsperre UK Alu**
STLB-Bau 2025-04 038
Windsperre entlang vertikaler Gebäudekanten für winddurchlässige Außenwandbekleidung gemäß Bedingungen DIN 18516-1 ohne Ansatz erhöhter Windsoglast DIN EN 1991-1-4, Ausführung mit vertikalem Tragprofil der Unterkonstruktion aus Aluminium.
Menge: 60,000 m
Leistungsbereichkatalog: 038

**3.2.110 Innenecke UK Alu Faserzementpl.**
STLB-Bau 2025-04 038
Innenecke in der Unterkonstruktion aus Aluminium, für Bekleidung mit Faserzementplatten.
Menge: 20,000 m
Leistungsbereichkatalog: 038

**3.2.120 Horizontale Brandsperre**
Nach Vorgabe Brandschutzkonzepts des Objekts, bspw. zur Verringerung von Hinterlüftungsräumen, die mehr als 2 Etagen durchlaufen.
FVHF Leitlinie: Brandschutztechnische Vorkehrungen für vorgehängte hinterlüftete Fassaden (VHF nach
DIN 18516-1)
Menge: 60,000 m

**3.2.130 Anarbeitung Jalousiekasten**
Ausklinkung aus vorbeschriebener Metall-UK für den Einbau des Jalousiekastens / Sonnenschutzanlage
Abrechnung je m Jalousiekasten
Die Querschnittsschwächung in der Ausklinkung muss statisch berücksichtigt werden.
Menge: 40,000 m

**3.2.140 Anarbeitung Fensterbänke**
Ausschnitte aus der Fassadentafel einschließlich beidseitigem Kantenbrechen.
Die Montage muss zwängungsfrei erfolgen.
Abrechnung je St Fassadenplatte mit Ausschnitt für Fensterbank
Menge: 30,000 St

#### Abschnitt 3.3 Fassaden-Wärmedämmung

**3.3.10 Wärmedämmung Sockelbereiche**
Lieferung und Einbau von Perimeterdämmung im Sockelbereich. Materialeigenschaften:
Dämmung Typ WAP gem. DIN 4108-10,
wasserabweisend und verrottungsfest.
Befestigung der Dämmplatten durch verkleben mit einem geeigneten Kleber. Die Dämmplatten sind
dicht gestoßen einzubauen und sauber an alle Einbauteile anzupassen.
Höhe bis ca.30 cm über OK Gelände bzw. wasserführender Schicht.
Bemessungswert der Wärmeleitfähigkeit 0,035 W/(m*K),
Dämmstoffdicke: 160 mm
Menge: 15,000 m2

**3.3.20 Fassaden-Wärmedämmung Miwo 160mm**
Außenseitige nichtbrennbare Mineralfaserdämmung mit Platten nach DIN EN 13162, Typ WAB gem.
DIN 4108-10, einseitig schwarz vlieskaschiert, wasserabweisend und verrottungsfest, fachgerecht nach
Vorschrift des Herstellers anbringen. Die Dämmplatten sind dicht gestoßen einzupressen und lückenlos zu montieren Durchführungen für Verankerungen sind sorgfältig zu verschließen.
Bemessungswert der Wärmeleitfähigkeit 0,035 W/(m*K),
Dämmstoffdicke: 160 mm,
Euroklasse A1 nach DIN EN 13501-1, nichtbrennbar
Angebotenes Fabrikat:

Hersteller '....................................................'

Produkt: '.....................................................'
Menge: 325,000 m2

**3.3.30 Fassaden-Wärmedämmung für Kleinflächen**
Fassaden-Wärmedämmung wie vor, jedoch für Kleinflächen, wie Stützen, Leibungen, Stürze etc. bis
50 cm Breite, Dämmstoffdicke 30 mm.
Menge: 170,000 m

**3.3.40 Verdübelung S (STR) - versenkte Montage**
Verdübelung der Fassadendämmplatten, gem. allgemeiner
bauaufsichtlicher Zulassung mit nach ETA zugelassenen
Schraubdübeln S (STR) mit Multi-Spreizzone von 25-55 mm
und dazugehörigen Rondellen als versenkte Montage Dübel
gem. Wandbaustoff, Untergrund und Dämmstoffdicke.

Untergrund: Beton

Anzahl der Dübel (Stk./m²) nach der Dübel-/Systemlastklasse
gem. dem Vorschlag des Fachverbandes WDVS (DIN
1055-4:2005). Verdübelungsschema nach Herstellerrichtlinien.

Verankerungstiefe: mind. 25 mm
Dübelanzahl: 8 Stk./m²
Dübellänge: 215 mm

Tellerdurchmesser: 60 mm
Schaftdurchmesser: 8 mm
Menge: 325,000 m2

**3.3.50 Ausbildung seitl. Anschluss PF-Fassade**
Ausbildung seitliches Anschlussdetail Leibung angrenzend an Pfosten-Riegel-Fassade, Bestehend aus Alu-Kantprofil mind. 2 mm dick, 2x gekantet, Abwicklung ca.  400 mm, dauerhaft UV- und witterungsbeständig pulverbeschichtet.
Farbton: angeglichen an Fassadensystem, nach Vorgabe AG / Bemusterung
Einschl. Hohlraumdämmung aus Mineralwolle, Bemessungswert der Wärmeleitfähigkeit 0,035 W/(m*K)
Menge: 20,000 m

**3.3.60 Fassaden-Wärmedämmung an Deckenuntersichten**
Fassaden-Wärmedämmung an Deckenuntersichten: Außenseitige Mineralfaserdämmung mit Platten
nach DIN EN 13162, Typ WAB gem. DIN 4108-10, einseitig schwarz vlieskaschiert, wasserabweisend
und verrottungsfest, fachgerecht nach Vorschrift des Herstellers anbringen.
Befestigungsuntergrund waagerechte Deckenuntersichtflächen bestehend aus Beton C 25/30, Dicke 20 cm

Die Dämmplatten sind dicht gestoßen einzupressen und lückenlos zu montieren und mit jeweils mindestens 5 Dämmstoffhaltern pro m² zu sichern. Durchführungen für Verankerungen sind sorgfältig zu verschließen.

Bemessungswert der Wärmeleitfähigkeit 0,035 W/(m*K),
Dämmstoffdicke: 160 mm,
Euroklasse A1 nach DIN EN 13501-1, nichtbrennbar
Menge: 25,000 m2

#### Abschnitt 3.4 Fassadentafeln

**3.4.10 Faserzement-Fassadentafeln, Oberfläche linear gefräst, 8 - 10 mm liefern und bekleiden in Universal-Nietbefestigung**
Faserzement-Fassadentafeln Oberfläche linear gefräst 8 - 10 mm liefern und bekleiden auf vorbeschriebener Metall-Unterkonstruktion für sichtbare Befestigung, in Zuschnitten nach örtlichem Aufmaß gemäß Angabe der Bauleitung bzw. Fassadenverlegeplänen.
Die Tafelkanten sind nach dem Zuschnitt beidseitig leicht zu brechen, eine Kantenversiegelung erfolgt nicht.
Vorgesehener Farbton: ähnl. NCS S 3005-Y50R bzw. gem. Bemusterung / Festlegung AG

Die sichtbare Befestigung der Tafeln ist in der Werk- und Montageplanung auf das gefräste Oberflächenrelief abzustimmen: Die Befestigungspunkte sind zwingend mittig in den Achsen der Profilberge anzuordnen.
Daher sind an den Tafelrändern Unterkonstruktionsprofile breiter 110 mm einzukalkulieren.
Die Fassadentafeln sind in der Werkstatt an den vorgesehenen Befestigungspunkten Ø 20 mm auf
Profiltiefe plan zu fräsen und in einem 2. Arbeitsgang zentrisch zur Hoffräsung Ø 11 mm zu bohren.
Tafelbohrungen und -fräsungen auf der Baustelle sind mit dem systemzugehörigen Bohr- und Fräswerkzeug nur im Ausnahmefall zulässig.
Dafür ist der Befestigungspunkt in einem ersten Arbeitsschritt Ø 7 mm vorzubohren. In einem zweiten Arbeitsgang ist mit einem systemzugehörigen Bohr- und Fräswerkzeug Ø 20 + 11 mm
zentrisch planzufräsen und aufzubohren. Um das Verkanten des Bohr- und Fräswerkzeugs zu vermeiden, ist die Verwendung eines Bohrständers empfohlen.
Die Ausführungsqualität der Baustellenfräsungen ist vorab zu bemustern und von der Bauleitung vor Beginn der Ausführungen freizugeben.
Die Tragprofile sind mit einer Bohrlehre 4,1 mm vorzubohren.
Die Tafeln sind mit einem systemzugelassenen Universal Niet zu befestigen. Pro Tafel sind zwei Festpunkte mit universal Niet Festpunkthülse vorzusehen.
Zwischen Tafel und Unterkonstruktion ist der systemzugehörige geschlossenzellige Schaumstoffstreifen 6 x 9 mm zu verlegen.

Zum Befestigen ist der systemzugelassene universal Niet 4x18 mit farbig passend lackiertem Kopf nach Einbauvorschrift zu verwenden. Die Nieten müssen zentrisch im Bohrloch sitzen.
Befestigen der Tafeln unter Spannung ist unzulässig.
Offene Fugen sind in einer Breite von 10 mm auszuführen.
Auf eine ausreichende Hinterlüftung ist zu achten (DIN 18516-1).
Leibungen und Stürze werden gesondert abgerechnet.

Angebotenes Fabrikat:

Hersteller '....................................................'

Produkt: '.....................................................'
Menge: 110,000 m2

**3.4.20 Fenster- und Türleibungen aus Tafelstreifen 8-10 mm liefern und bekleiden im Universal Nietsystem**
Fenster- und Türleibungen aus Tafelstreifen, aus v.g. Faserzementplatten, Oberfläche linear gefräst
Zuschnittbreite ca. bis 250 mm, auf vorbeschriebener Metall-Unterkonstruktion
Unterschiedliche Leibungsausbildungen (Fenster, Türen, etc.) sind zu beachten.
Die Leibungstafeln werden in ein am Blendrahmen zu befestigendes, im Farbton des Rahmens/ in
Tafelfarbe beschichtetes Alu-Klemm-Profil eingeschoben.
Das Alu-Klemm-Profil ist einzukalkulieren.
Profile und Befestigungsmittel dauerhaft UV- und witterungsbeständig pulverbeschichtet,
Farbton Befestigungsmittel und Klemmprofile: ähnl. NCS S 3005-Y50R bzw. gem. Bemusterung / Festlegung AG
Menge: 60,000 m

**3.4.30 Faserzement Fassadentafeln lasiert mit permanentem Graffitischutz liefern und bekleiden in Standard-Nietbefestigung auf Metall-UK**
Wandflächen in Teilbereichen einfarbig bekleiden auf vorbeschriebener Metall-Unterkonstruktion, mit Faserzement-Fassadentafeln durchgefärbt, lasiert, mit kratzfester UV-gehärteter Oberfläche, Dicke 8 mm, in Zuschnitten nach örtlichem Aufmaß gem. Angabe der Bauleitung bzw. der
Fassadenverlegeplänen.

Die Tafelkanten sind nach dem Zuschnitt beidseitig leicht zu brechen, die Schnittkanten erhalten gem.
Herstellervorschriften eine systemzugehörige transparente Kantenversiegelung. Diese ist einzukalkulieren.
Vorgesehener Farbton : ähnl. NCS S 1502-Y bzw. gem. Vorgabe AG / nach Bemusterung
Die Fassadentafeln sind mit einem Faserzementbohrer Ø 9,5 mm, die Tragprofile mit einer Bohrlehre 4,1 mm vorzubohren. Pro Tafel sind zwei Festpunkte mit Festpunkthülse 08 vorzusehen.
Zum Befestigen sind systemzugelassene Fassadenniete 4x18 nach Einbauvorschrift zu verwenden.
Die Nieten werden mit einer systemzugehörigen Nietsetzlehre gesetzt und müssen zentrisch im Bohrloch sitzen. Befestigen der Tafeln unter Spannung ist unzulässig.
Tafelbefestigung mit farbig passend werkseitig beschichtetem Nietkopf.
einschl. systemzugehöriger Schraubhülsen
Offene Fugen sind in einer Breite 8 mm - 12 mm auszuführen.
Auf eine ausreichende Hinterlüftung ist zu achten (DIN 18516-1).

Angebotenes Fabrikat:

Hersteller '....................................................'

Produkt: '.....................................................'
Menge: 215,000 m2

**3.4.40 Fenster- und Türleibungen aus Tafelstreifen 8 mm liefern und bekleiden im Universal Nietsystem**
Fenster- und Türleibungen aus Tafelstreifen, aus v.g. matten, glatten Faserzementplatten
Zuschnittbreite ca. bis 250 mm, auf vorbeschriebener Metall-Unterkonstruktion
Unterschiedliche Leibungsausbildungen (Fenster, Türen, etc.) sind zu beachten.
Die Leibungstafeln werden in ein am Blendrahmen zu befestigendes, im Farbton des Rahmens/ in
Tafelfarbe beschichtetes Alu-Klemm-Profil eingeschoben.
Das Alu-Klemm-Profil ist einzukalkulieren.
Profile und Befestigungsmittel dauerhaft UV- und witterungsbeständig pulverbeschichtet,
Farbton Befestigungsmittel und Klemmprofile: ähnl.
NCS S 1502-Y bzw. gem. Bemusterung / Festlegung AG
Menge: 30,000 m

**3.4.50 Fenster- und Türstürze aus Tafelstreifen 8 mm liefern und bekleiden im Universal Nietsystem**
Fenster- und Türstürze aus farblich passenden Tafelstreifen,  aus v.g. matten, glatten Faserzementplatten
Zuschnittbreite ca.bis 250 mm, an vorbeschriebener Metall-Unterkonstruktion
Der Zuluftöffnung ist mit einem Alu - Lüftungsprofil zu schließen (gesonderte Position).
Die Sturztafeln werden in ein am Elementrahmen zu befestigendes, im Farbton des Elements
beschichtetes Alu-Klemm-Profil eingeschoben.
Lochblechstreifen, Profile und Befestigungsmittel dauerhaft UV- und witterungsbeständig pulverbeschichtet,
Farbton Befestigungsmittel und Klemmprofile: ähnl.
NCS S 1502-Y bzw. gem. Bemusterung / Festlegung AG
Menge: 50,000 m

**3.4.60 Deckenuntersichten liefern und bekleiden mit Faserzement-Fassadentafeln, Oberfläche geschliffen 8 mm in Universal-Nietbefestigung**
Deckenuntersichten liefern und bekleiden auf vorbeschriebener Metall- Unterkonstruktion, mit Faserzement-Fassadentafeln 8 mm, wie vorbeschrieben, in Zuschnitten nach örtlichem Aufmaß gem. Angabe der Bauleitung bzw. Verlegeplänen.
Die Tafelkanten sind nach dem Zuschnitt beidseitig leicht zu brechen, eine Kantenversiegelung erfolgt nicht.
Vorges. Farbton: NCS S 1502-Y bzw. gem. Bemusterung / Festlegung AG

Die Fassadentafeln sind mit einem systemzugehörigen Bohrwerkzeug Ø 11 mm vorzubohren. Die Tragprofile sind mit einer Bohrlehre 4,1 mm vorzubohren.
Die Tafeln sind mit einem systemzugelassenen Universal Niet zu befestigen. Pro Tafel sind zwei Festpunkte mit Universal Niet Festpunkthülse vorzusehen.
Zwischen Tafel und Unterkonstruktion ist der systemzugehörige geschlossenzellige Schaumstoffstreifen 6 mm x 9 mm zu verlegen.
Zum Befestigen ist der systemzugelassene Universal-Niet 4x18 mit farbig passend lackiertem Kopf nach
Einbauvorschrift zu verwenden. Die Nieten müssen zentrisch im Bohrloch sitzen. Befestigen der Tafeln unter Spannung ist unzulässig.
Der maximale Befestigungsabstand in beide Richtungen beträgt 400 mm.
Offene Fugen sind in einer Breite 10 mm auszuführen.
Auf eine ausreichende Hinterlüftung ist zu achten (DIN 18516-1).
Menge: 25,000 m2

**3.4.70 Ausschnitte in Fassadenbekleidung**
Ausschnitte in Fassadentafeln, 8 – 10 mm,
Ausschnittgröße bis ca. 30 mm x 30 mm, für Befestigungen und Kabeldurchführungen, etc.
Schnittkanten sichtbar, rechtwinklig zur Tafeloberfläche. Schnittkanten erhalten gem.
Herstellervorschriften eine systemzugehörige transparente Kantenversiegelung. Diese ist einzukalkulieren.
Menge: 30,000 St

**3.4.80 Ausschnitte für Stützendurchführung**
Ausschnitte in Fassadenbekleidung im Deckenbereich für Stützendurchführen, runde Sichtbetonstützen, Durchmesser ca. 25cm, Ausschnitte exakt herstellen, Schnittkanten bearbeiten, Schnittkanten erhalten gem. Herstellervorschriften eine systemzugehörige transparente Kantenversiegelung. Diese ist einzukalkulieren.
Menge: 4,000 St

**3.4.90 Schrägschnitte an Fassadentafeln**
Schrägschnitte an Fassadentafeln entsprechend den Fassadenplänen
Schnittkanten sichtbar und rechtwinklig zur Tafeloberfläche.
Menge: 10,000 m

**3.4.100 Fassadenabschluss WDVS**
Ausarbeitung Übergang
Faserzementplatte - WDVS.
Ausführung gemäß Zeichnung
einschließlich aller Zuschnitte.
Menge: 5,000 m

#### Abschnitt 3.5 Imprägnierung

**3.5.10 Musterfläche Graffitischutz**
Anlegen einer Musterfläche, zur Beurteilung der Eignung des Graffiti-Schutz hinsichtlich Untergrundhaftung, Glanzgrad und farblicher Veränderung, vor Beginn der Arbeiten.
Ausführung in versch. Glanzgraden, bspw. matt und ultramatt
gem. Festlegung AG

Größe der Musterfläche: ca. 50 x 50 cm
Menge: 2,000 St

**3.5.20 Semipermanenter Graffiti-Schutz auf Faserzementtafeln/-platten**
Semi-Permanentes Imprägniersystem
mit Anti-Graffiti-Schutzschicht, entsprechend Herstellerangaben aufbringen.
Aufbringen einer transparenten, semi-permanenten Anti-Graffiti-Beschichtung auf gereinigtem Untergrund. Flächen auf Eignung, Trag- und Haftfähigkeit prüfen.
Dampfdiffusionsoffen, UV-stabil, biologisch abbaubar, lösungsmittelfrei, hydrophob, entsprechend RAL-GZ 841.
Funktionsgarantie bis zu 10 Jahre, keine optische Veränderung des Untergrundes.
Glanzgrad: matt / ultramatt gem. Festlegung AG
Auftrag zweimalig mittels Rolle, Niederdruck- oder Airless-Gerät, gemäß Herstellerangaben.
inkl. ggf. erforderlicher systemzugehöriger Grundierung

Verunreinigungen sollen umweltfreundlich und ohne Reinigungsmittel vom Untergrund bspw. mittels Hochdruck-Wasserstrahl (90 °C; max. 100 bar) entfernt werden können.

Untergrund: Faserzementplatten, mit und ohne lieare Fräsung
Auftragshöhe: bis 3,00 m

Festlegung der zu beschichtenden Bereiche von Vorgabe / in Abstimmung mit AG/BÜ

Angebotenes Fabrikat:

Hersteller '....................................................'

Produkt: '.....................................................'
Menge: 40,003 m2

### Bereich 4 Stundenlohnarbeiten

#### Abschnitt 4.1 Stundenlohnarbeiten

**4.1.10 Baufacharbeiter-in sämtliche Kosten/Zuschläge**
Stundenlohnarbeiten durch Baufacharbeiter/-in
der Verrechnungssatz für die jeweilige Arbeitskraft umfasst sämtliche Aufwendungen wie Lohn- und Gehaltskosten, Lohn- und Gehaltsnebenkosten, Zuschläge, lohngebundene und lohnabhängige Kosten, sonstige Sozialkosten, Gemeinkosten, Wagnis und Gewinn.

Stundenlohnarbeiten für Facharbeiter kommen nur auf schriftliche Anordnung der Bauleitung zur Ausführung.
Die Leistungen dürfen ausschließlich für zusätzliche, unvorhergesehene Arbeiten ausgeführt werden, deren Umfang im Voraus nicht festgelegt werden kann. Die Abrechnung erfolgt nach tatsächlichen Aufwand gemäß §15 VOB/B. Nachweis durch Stundenzettel, gegengezeichnet von der Bauleitung.

Bei den angesetzten Mengen der Stunden handelt es sich um eine Schätzung / Annahme für die Kalkulation.
Menge: 5,000 h
Leistungsbereichkatalog: 091
